# Porta de inspeção para instalações, de alumínio

- Propriedade do ficheiro: CYPE INGENIEROS, S.A.
- Formato: FIEBDC-3/2002
- Âmbito geográfico: Brasil
- Moeda: BRL
- Custos indiretos: 3.00 %
- Despesas gerais: 13.00 %
- Lucro: 6.00 %
- IVA: 17.00 %

## L Esquadrias, vidros e proteções solares

### LR Portas de inspeção para instalações

#### LRL De alumínio

**LRL010** m² Porta de inspeção para instalações, de alumínio.
Porta de inspeção para instalações, de três ou mais folhas, de alumínio lacado cor, formada por chapa opaca de 1,5 mm de espessura nas folhas e perfis extrudidos de 40x40 cm de seção no marco, com marca de qualidade QUALICOAT. Inclusive ferragens de pendurar e de fecho, parafusos de aço inoxidável, ganchos de fixação, fechadura triangular, grelhas de ventilação e silicone neutro para a vedação das juntas perimetrais.
Inclui: Marcação de pontos de fixação e aprumo do marco. Fixação do marco ao paramento. Vedação de juntas. Colocação da porta de inspeção. Colocação de ferragens de fecho e acessórios.
Critério de medição de projeto: Superfície da abertura a fechar, medida segundo documentação gráfica de Projeto.
Critério de quantitativos de obra: Medir-se-á, com as dimensões da abertura, a superfície realmente executada segundo especificações de Projeto.

| Código | Un | Descrição | Rendimento | Preço | Importância |
|---|---|---|---|---|---|
| mt25pfb011p | m² | Porta de inspeção para instalações, de três ou mais folhas, de alumínio lacado cor, formada por chapa opaca de 1,5 mm de espessura nas folhas e perfis extrudidos de 40x40 cm de seção no marco, com marca de qualidade QUALICOAT, inclusive ferragens de pendurar e de fecho, parafusos de aço inoxidável, ganchos de fixação, fechadura triangular, grelhas de ventilação e silicone neutro para a vedação das juntas perimetrais. (material) | 1.000 | 255.62 | 255.62 |
| mt22www050b | Un | Cartucho de 300 ml de silicone neutro oxímico, de elasticidade permanente e cura rápida, cor cinza, intervalo de temperatura de trabalho de -60 a 150°C, com resistência aos raios UV, dureza Shore A aproximada de 22, segundo ISO 868 e alongamento na ruptura >= 800%, segundo ISO 8339. (material) | 0.160 | 12.98 | 2.08 |
| op00ato010 |  | Parafusadeira. | 1.000 | 0.00 | 0.00 |
| mo020 | h | Pedreiro. (mão de obra) | 0.178 | 32.24 | 5.74 |
| mo077 | h | Ajudante de pedreiro. (mão de obra) | 0.178 | 30.23 | 5.38 |
| % | % | Custos diretos complementares | 2 % | 268.82 | 5.38 |
|  |  | Custos diretos |  |  | 274.20 |
