# Veneziana de madeira, de folhas de correr

- Propriedade do ficheiro: CYPE INGENIEROS, S.A.
- Formato: FIEBDC-3/2002
- Âmbito geográfico: Brasil
- Moeda: BRL
- Custos indiretos: 3.00 %
- Despesas gerais: 13.00 %
- Lucro: 6.00 %
- IVA: 17.00 %

## L Esquadrias, vidros e proteções solares

### LS Proteções solares

#### LSV Venezianas

**LSV035** m² Veneziana de madeira, de folhas de correr.
Veneziana de duas folhas de correr e dois carris de 1000x1800 mm cada folha, de lâminas horizontais fixas de madeira de pinho de Flandres, de 60x15 mm de seção, separadas 15 mm entre sí, com tratamento fungicida e acabamento lasurado para exterior, fixadas mecanicamente sobre o marco de liga de alumínio 6063 com tratamento térmico T-5, acabamento anodizado natural, de 55x45 mm, com acionamento manual, gama básica. Inclusive guias, ferragens de pendurar e abertura, parafusos de aço inoxidável, elementos de estanqueidade.
Inclui: Marcação. Nivelamento. Resolução das uniões do marco aos paramentos. Montagem de elementos complementares.
Critério de medição de projeto: Superfície medida segundo documentação gráfica de Projeto, descontando as aberturas de superfície maior de 3 m².
Critério de quantitativos de obra: Medir-se-á a superfície realmente executada segundo especificações de Projeto, descontando as aberturas de superfície maior de 3 m².

| Código | Un | Descrição | Rendimento | Preço | Importância |
|---|---|---|---|---|---|
| mt22xcv040a | m² | Veneziana de lâminas horizontais fixas de madeira de pinho de Flandres, de 60x15 mm de seção, separadas 15 mm entre sí, com tratamento fungicida e acabamento lasurado para exterior, fixadas mecanicamente sobre o marco de liga de alumínio 6063 com tratamento térmico T-5, acabamento anodizado natural, de 55x45 mm, com acionamento manual, gama básica, com guias, ferragens de pendurar e de abertura, parafusos de aço inoxidável e elementos de estanqueidade. (material) | 1.000 | 675.17 | 675.17 |
| mo018 | h | Serralheiro. (mão de obra) | 0.752 | 32.62 | 24.53 |
| mo059 | h | Ajudante de serralheiro. (mão de obra) | 1.129 | 30.15 | 34.04 |
| % | % | Custos diretos complementares | 2 % | 733.74 | 14.67 |
|  |  | Custos diretos |  |  | 748.41 |
