# Vidro temperado

- Propriedade do ficheiro: CYPE INGENIEROS, S.A.
- Formato: FIEBDC-3/2002
- Âmbito geográfico: Brasil
- Moeda: BRL
- Custos indiretos: 3.00 %
- Despesas gerais: 13.00 %
- Lucro: 6.00 %
- IVA: 17.00 %

## L Esquadrias, vidros e proteções solares

### LV Vidros

#### LVT Temperados

**LVT010** m² Vidro temperado.
Vidro temperado, de cor cinza, de 6 mm de espessura, fixado sobre esquadria com cunhagem através de calços de apoio perimetrais e laterais, vedação a frio com silicone sintético incolor (não acrílico), compatível com o material suporte.
Inclui: Colocação, calçamento, montagem e ajuste da esquadria. Vedação final de estanqueidade. Sinalização das folhas.
Critério de medição de projeto: Superfície de esquadria a envidraçar, segundo documentação gráfica de Projeto, incluindo em cada folha com vitral as dimensões do caixilho.
Critério de quantitativos de obra: Será medida a superfície realmente executada segundo especificações de Projeto, somando, para cada uma das peças, a superfície resultante de arredondar por excesso cada uma das suas arestas a múltiplos de 30 mm.

| Código | Un | Descrição | Rendimento | Preço | Importância |
|---|---|---|---|---|---|
| mt21vtt020pc | m² | Vidro temperado, de cor cinza, de 6 mm de espessura. Segundo ABNT NBR 14698. (material) | 1.006 | 249.92 | 251.42 |
| mt21vva015a | Un | Cartucho de 310 ml de silicone neutro, incolor, dureza Shore A aproximada de 23, segundo ISO 868 e recuperação elástica >=80%, segundo ISO 7389. (material) | 0.290 | 17.34 | 5.03 |
| mt21vva021 | Un | Material auxiliar para a colocação de vidros. (material) | 1.500 | 3.78 | 5.67 |
| mo055 | h | Vidraceiro. (mão de obra) | 0.771 | 28.73 | 22.15 |
| mo110 | h | Ajudante de vidraceiro. (mão de obra) | 0.771 | 26.76 | 20.63 |
| % | % | Custos diretos complementares | 2 % | 304.90 | 6.10 |
|  |  | Custos diretos |  |  | 311.00 |
