# Isolamento térmico de piso de câmara frigorífica, com poliestireno extrudido

- Propriedade do ficheiro: CYPE INGENIEROS, S.A.
- Formato: FIEBDC-3/2002
- Âmbito geográfico: Brasil
- Moeda: BRL
- Custos indiretos: 3.00 %
- Despesas gerais: 13.00 %
- Lucro: 6.00 %
- IVA: 17.00 %

## N Isolamentos e impermeabilizações

### NA Isolamentos térmicos

#### NAG Câmaras frigoríficas

**NAG010** m² Isolamento térmico de piso de câmara frigorífica, com poliestireno extrudido.
Isolamento térmico de piso de câmara frigorífica, formado por painel rígido de poliestireno extrudido, de superfície lisa e borda lateral a meia madeira, de 110 mm de espessura, resistência à compressão >= 500 kPa, resistência térmica 3,05 m²K/W, condutibilidade térmica 0,036 W/(mK), colocado topo a topo na base da laje térrea, simplesmente apoiado, prévia colocação de barreira de vapor com membrana de betume aditivado com plastômero APP, de 2 mm de espessura, com armadura de alumínio colocada com emulsão asfáltica aniônica com cargas sobre um lastro de concreto não estrutural, coberto com filme de polietileno de 0,2 mm de espessura, preparado para receber uma laje térrea de concreto. Inclusive fita autocolante para vedação de juntas.
Critérios considerados na determinação do preço da unidade de obra: O preço não inclui o lastro de concreto não estrutural.
Inclui: Limpeza e preparação da superfície suporte. Implantação e corte do isolamento. Colocação da barreira de vapor. Colocação do isolamento. Colocação do filme de polietileno. Vedação de juntas do filme de polietileno.
Critério de medição de projeto: Superfície medida segundo documentação gráfica de Projeto.
Critério de quantitativos de obra: Medir-se-á a superfície realmente executada segundo especificações de Projeto.

| Código | Un | Descrição | Rendimento | Preço | Importância |
|---|---|---|---|---|---|
| mt14iea020c | kg | Emulsão asfáltica aniônica com cargas. (material) | 0.300 | 22.09 | 6.63 |
| mt14lad010i | m² | Membrana de betume aditivado com plastômero APP, de 2 mm de espessura, massa nominal 3 kg/m², com armadura de alumínio, de superfície não protegida. (material) | 1.050 | 50.08 | 52.58 |
| mt16pxa010bhq | m² | Painel rígido de poliestireno extrudido, de superfície lisa e borda lateral a meia madeira, de 110 mm de espessura, resistência à compressão >= 500 kPa, resistência térmica 3,05 m²K/W, condutibilidade térmica 0,036 W/(mK), Euroclasse E de reação ao fogo, com código de designação XPS-EN 13164-T1-CS(10/Y)500-DS(70,90)-DLT(2)5-CC(2/1,5/50)175-WL(T)0,7-WD(V)3-FTCD1. (material) | 1.100 | 196.67 | 216.34 |
| mt16png010d | m² | Filme de polietileno de 0,2 mm de espessura e 184 g/m² de massa superficial. (material) | 1.100 | 2.74 | 3.01 |
| mt16aaa030 | m | Fita autocolante para vedação de juntas. (material) | 0.400 | 2.01 | 0.80 |
| op00sop010 |  | Maçarico para solda de lâminas asfálticas. | 1.000 | 0.00 | 0.00 |
| mo054 | h | Montador de isolamentos. (mão de obra) | 0.209 | 33.54 | 7.01 |
| mo101 | h | Ajudante de montador de isolamentos. (mão de obra) | 0.209 | 27.93 | 5.84 |
| % | % | Custos diretos complementares | 2 % | 292.21 | 5.84 |
|  |  | Custos diretos |  |  | 298.05 |
