# Pastilha anti-vibração, de borracha

- Propriedade do ficheiro: CYPE INGENIEROS, S.A.
- Formato: FIEBDC-3/2002
- Âmbito geográfico: Brasil
- Moeda: BRL
- Custos indiretos: 3.00 %
- Despesas gerais: 13.00 %
- Lucro: 6.00 %
- IVA: 17.00 %

## N Isolamentos e impermeabilizações

### NC Amortecimento de vibrações

#### NCA Amortecedores e elementos anti-vibração

**NCA010** Un Pastilha anti-vibração, de borracha.
Pastilha anti-vibração de borracha, de 80x80x25 mm e 500 kg de carga máxima.
Inclui: Marcação. Colocação da pastilha anti-vibração.
Critério de medição de projeto: Número de unidades previstas, segundo documentação gráfica de Projeto.
Critério de quantitativos de obra: Medir-se-á o número de unidades realmente executadas segundo especificações de Projeto.

| Código | Un | Descrição | Rendimento | Preço | Importância |
|---|---|---|---|---|---|
| mt16avg010A | Un | Pastilha anti-vibração de borracha, de 80x80x25 mm e 500 kg de carga máxima. (material) | 1.000 | 16.74 | 16.74 |
| mo054 | h | Montador de isolamentos. (mão de obra) | 0.105 | 33.54 | 3.52 |
| mo101 | h | Ajudante de montador de isolamentos. (mão de obra) | 0.105 | 27.93 | 2.93 |
| % | % | Custos diretos complementares | 2 % | 23.19 | 0.46 |
|  |  | Custos diretos |  |  | 23.65 |
