# Amortecedor metálico de mola, montado em piso, base ou estrutura

- Propriedade do ficheiro: CYPE INGENIEROS, S.A.
- Formato: FIEBDC-3/2002
- Âmbito geográfico: Brasil
- Moeda: BRL
- Custos indiretos: 3.00 %
- Despesas gerais: 13.00 %
- Lucro: 6.00 %
- IVA: 17.00 %

## N Isolamentos e impermeabilizações

### NC Amortecimento de vibrações

#### NCA Amortecedores e elementos anti-vibração

**NCA030** Un Amortecedor metálico de mola, montado em piso, base ou estrutura.
Amortecedor metálico de 6 molas, de 260x170x127 mm, de 514 kg de carga mínima e 1200 kg de carga máxima, formado por 6 mola de aço de alta resistência acabamento com tinta epóxi cor azul, caçoletas metálicas coladas através de duplo sistema de segurança por varetas internas e massa viscoelástica, peças internas de polietileno e base metálica em ambos os extremos com orifícios abertos, montado em piso, base ou estrutura. Inclusive acessórios de montagem.
Inclui: Marcação. Colocação do amortecedor.
Critério de medição de projeto: Número de unidades previstas, segundo documentação gráfica de Projeto.
Critério de quantitativos de obra: Medir-se-á o número de unidades realmente executadas segundo especificações de Projeto.

| Código | Un | Descrição | Rendimento | Preço | Importância |
|---|---|---|---|---|---|
| mt16avg050cjc | Un | Amortecedor metálico de 6 molas, de 260x170x127 mm, de 514 kg de carga mínima e 1200 kg de carga máxima, formado por 6 mola de aço de alta resistência acabamento com tinta epóxi cor azul, caçoletas metálicas coladas através de duplo sistema de segurança por varetas internas e massa viscoelástica, peças internas de polietileno e base metálica em ambos os extremos com orifícios abertos, para montar em piso, base ou estrutura. (material) | 1.000 | 1155.22 | 1155.22 |
| mo011 | h | Montador. (mão de obra) | 0.146 | 40.91 | 5.97 |
| mo080 | h | Ajudante de montador. (mão de obra) | 0.146 | 30.23 | 4.41 |
| % | % | Custos diretos complementares | 2 % | 1165.60 | 23.31 |
|  |  | Custos diretos |  |  | 1188.91 |
