# Drenagem de pisos com lâminas drenantes

- Propriedade do ficheiro: CYPE INGENIEROS, S.A.
- Formato: FIEBDC-3/2002
- Âmbito geográfico: Brasil
- Moeda: BRL
- Custos indiretos: 3.00 %
- Despesas gerais: 13.00 %
- Lucro: 6.00 %
- IVA: 17.00 %

## N Isolamentos e impermeabilizações

### ND Drenagens

#### NDN Pisos

**NDN010** m² Drenagem de pisos com lâminas drenantes.
Drenagem de pisos com tela drenante de polietileno, de 7 mm de espessura, colocada diretamente sobre a impermeabilização.
Inclui: Corte e preparação das lâminas drenantes. Colocação das lâminas drenantes.
Critério de medição de projeto: Superfície medida segundo documentação gráfica de Projeto.
Critério de quantitativos de obra: Medir-se-á a superfície realmente executada segundo especificações de Projeto.

| Código | Un | Descrição | Rendimento | Preço | Importância |
|---|---|---|---|---|---|
| mt15res330a | m² | Tela drenante de polietileno, de 7 mm de espessura, fornecida em rolos de 20 m de comprimento. (material) | 1.050 | 116.47 | 122.29 |
| mo029 | h | Aplicador de lâminas impermeabilizantes. (mão de obra) | 0.209 | 32.24 | 6.74 |
| mo067 | h | Ajudante de aplicador de lâminas impermeabilizantes. (mão de obra) | 0.209 | 30.23 | 6.32 |
| % | % | Custos diretos complementares | 2 % | 135.35 | 2.71 |
|  |  | Custos diretos |  |  | 138.06 |
