# Impermeabilização de fosso de elevador com argamassa

- Propriedade do ficheiro: CYPE INGENIEROS, S.A.
- Formato: FIEBDC-3/2002
- Âmbito geográfico: Brasil
- Moeda: BRL
- Custos indiretos: 3.00 %
- Despesas gerais: 13.00 %
- Lucro: 6.00 %
- IVA: 17.00 %

## N Isolamentos e impermeabilizações

### NI Impermeabilizações

#### NIA Poços de elevadores, reservatórios e piscinas

**NIA020** m² Impermeabilização de fosso de elevador com argamassa.
Impermeabilização de fosso de elevador constituído por muro de superfície lisa de concreto, elementos pré-fabricados de concreto ou rebocos de argamassa rica em cimento, com argamassa flexível bicomponente, cor cinza, composta por ligantes hidráulicos e resinas sintéticas, resistência à pressão hidrostática positiva e negativa de 15 bar, aplicado com trincha em duas ou mais camada, sobre o suporte humedecido, até conseguir uma espessura mínima total de 2 mm.
Critérios considerados na determinação do preço da unidade de obra: O preço não inclui a impermeabilização de esquinas e encontros.
Inclui: Humidificação do suporte. Aplicação de uma primeira camada sobre o suporte humedecido. Secagem. Umedecimento da primeira camada e aplicação de uma segunda camada com a mesma consistência da primeira. Correção de falhas e limpeza final. Cura.
Critério de medição de projeto: Superfície medida segundo documentação gráfica de Projeto.
Critério de quantitativos de obra: Medir-se-á a superfície realmente executada segundo especificações de Projeto.

| Código | Un | Descrição | Rendimento | Preço | Importância |
|---|---|---|---|---|---|
| mt15igp010h | kg | Argamassa flexível bicomponente, cor cinza, composta por ligantes hidráulicos e resinas sintéticas, resistência à pressão hidrostática positiva e negativa de 15 bar. (material) | 3.000 | 21.63 | 64.89 |
| mo032 | h | Aplicador de produtos impermeabilizantes. (mão de obra) | 0.105 | 33.34 | 3.50 |
| mo070 | h | Ajudante de aplicador de produtos impermeabilizantes. (mão de obra) | 0.105 | 31.49 | 3.31 |
| % | % | Custos diretos complementares | 2 % | 71.70 | 1.43 |
|  |  | Custos diretos |  |  | 73.13 |
