# Impermeabilização sob revestimento em locais úmidos, com lâminas de PVC

- Propriedade do ficheiro: CYPE INGENIEROS, S.A.
- Formato: FIEBDC-3/2002
- Âmbito geográfico: Brasil
- Moeda: BRL
- Custos indiretos: 3.00 %
- Despesas gerais: 13.00 %
- Lucro: 6.00 %
- IVA: 17.00 %

## N Isolamentos e impermeabilizações

### NI Impermeabilizações

#### NIH Área molhada

**NIH020** m² Impermeabilização sob revestimento em locais úmidos, com lâminas de PVC.
Impermeabilização sob revestimento cerâmico ou de pedra, em paramentos verticais e horizontais de locais úmidos, com geotêxtil não tecido sintético, termosoldado, de polipropileno-polietileno, com uma resistência à tração longitudinal de 16 kN/m, uma resistência à tração transversal de 16,5 kN/m, uma abertura de cone ao ensaio de perfuração dinâmica segundo ISO 13433 inferior a 18 mm, resistência CBR ao punçoamento 2,7 kN e uma massa superficial de 200 g/m², sobre formação de caimentos, lâmina impermeabilizante de PVC de 2x1,3 m e protegida com camada separadora de geotêxtil não tecido sintético, termosoldado, de polipropileno-polietileno, com uma resistência à tração longitudinal de 16 kN/m, uma resistência à tração transversal de 16,5 kN/m, uma abertura de cone ao ensaio de perfuração dinâmica segundo ISO 13433 inferior a 18 mm, resistência CBR ao punçoamento 2,7 kN e uma massa superficial de 200 g/m².
Critérios considerados na determinação do preço da unidade de obra: O preço não inclui o revestimento.
Inclui: Colocação da camada separadora sob impermeabilização. Corte e preparação das lâminas impermeabilizantes de PVC. Colocação da impermeabilização. Resolução de uniões, juntas e pontos singulares. Colocação da camada separadora sob proteção.
Critério de medição de projeto: Superfície medida segundo documentação gráfica de Projeto.
Critério de quantitativos de obra: Medir-se-á a superfície realmente executada segundo especificações de Projeto.

| Código | Un | Descrição | Rendimento | Preço | Importância |
|---|---|---|---|---|---|
| mt14gsa010dg | m² | Geotêxtil não tecido sintético, termosoldado, de polipropileno-polietileno, com uma resistência à tração longitudinal de 16 kN/m, uma resistência à tração transversal de 16,5 kN/m, uma abertura de cone ao ensaio de perfuração dinâmica segundo ISO 13433 inferior a 18 mm, resistência CBR ao punçoamento 2,7 kN e uma massa superficial de 200 g/m². (material) | 2.100 | 17.15 | 36.02 |
| mt15req015a | Un | Lâmina impermeabilizante de PVC de 2x1,3 m. (material) | 0.420 | 264.25 | 110.99 |
| op00pis010 |  | Pistola de ar quente para solda de materiais termoplásticos. | 1.000 | 0.00 | 0.00 |
| mo029 | h | Aplicador de lâminas impermeabilizantes. (mão de obra) | 0.314 | 32.24 | 10.12 |
| mo067 | h | Ajudante de aplicador de lâminas impermeabilizantes. (mão de obra) | 0.314 | 30.23 | 9.49 |
| % | % | Custos diretos complementares | 2 % | 166.62 | 3.33 |
|  |  | Custos diretos |  |  | 169.95 |
