# Impermeabilização de box de chuveiro com ralo, sistema Dry40 "REVESTECH"

- Propriedade do ficheiro: CYPE INGENIEROS, S.A.
- Formato: FIEBDC-3/2002
- Âmbito geográfico: Brasil
- Moeda: BRL
- Custos indiretos: 3.00 %
- Despesas gerais: 13.00 %
- Lucro: 6.00 %
- IVA: 17.00 %

## N Isolamentos e impermeabilizações

### NI Impermeabilizações

#### NIH Área molhada

**NIH099** Un Impermeabilização de box de chuveiro com ralo, sistema Dry40 "REVESTECH".
Impermeabilização de paramentos verticais e horizontais de box de chuveiro com ralo, sistema Dry40 "REVESTECH", composta por, kit Sumi Basic, formado por lâmina impermeabilizante flexível tipo EVAC de 250x250 mm composta por uma folha dupla de poliolefina termoplástica com acetato de vinil etileno, com ambas as faces revestidas de fibras de poliéster não tecidas, de 0,52 mm de espessura e 335 g/m², com união termoselada ao ralo sifonado de PVC de 60 mm de altura, saída horizontal de 40 mm de diâmetro, com grelha para embutir de aço inoxidável modelo Cuadros de 105x105 mm e lâmina impermeabilizante flexível tipo EVAC Dry40 de 1500x2000 mm, e lâmina impermeabilizante flexível tipo CPE, Ecodry50 30, composta por uma folha dupla de poliolefina termoplástica com acetato de vinil etileno, com ambas as faces revestidas de fibras de poliéster reciclado não tecidas, de 0,52 mm de espessura e 335 g/m², fixada ao suporte com cimento cola melhorado, deformável e tixotrópico, C2 TE S1. Inclusive complementos de reforço em tratamento de pontos singulares através da utilização de peças especiais "REVESTECH" para a resolução de ângulos internos (Ecodry Cornerin), resolução de uniões e vedação de juntas elásticas (pontos de penetração de tubulações no revestimento, encontros entre o paramento e o box de chuveiro, etc.), com cola Seal Plus.
Critérios considerados na determinação do preço da unidade de obra: O preço não inclui a formação de caimentos nem o revestimento.
Inclui: Corte e preparação das lâminas de poliolefinas. Espalhamento do cimento cola. Colocação da impermeabilização. Colocação e fixação do kit. Execução de reforços em pontos singulares. Resolução de uniões. Vedação de juntas elásticas. Colocação da grelha.
Critério de medição de projeto: Número de unidades previstas, segundo documentação gráfica de Projeto.
Critério de quantitativos de obra: Medir-se-á o número de unidades realmente executadas segundo especificações de Projeto.

| Código | Un | Descrição | Rendimento | Preço | Importância |
|---|---|---|---|---|---|
| mt09mcm060a | kg | Cimento cola melhorado, C2 TE S1, deformável, com deslizamento reduzido e tempo de colocação ampliado, cor cinza, à base de cimento, inertes de granulometria fina, resinas sintéticas e aditivos especiais, com propriedades tixotrópicas e de endurecimento sem retração. (material) | 16.125 | 2.05 | 33.06 |
| mt15rev140a | Un | Kit Sumi Basic "REVESTECH", formado por lâmina impermeabilizante flexível tipo EVAC Dry40 de 1500x2000 mm composta por uma folha dupla de poliolefina termoplástica com acetato de vinil etileno, com ambas as faces revestidas de fibras de poliéster não tecidas, de 0,47 mm de espessura e 290 g/m², com união termoselada ao ralo sifonado de PVC de 60 mm de altura, saída horizontal de 40 mm de diâmetro, com grelha para embutir de aço inoxidável modelo Cuadros de 105x105 mm e lâmina impermeabilizante flexível tipo EVAC Dry40 de 1500x2000 mm, para impermeabilização e drenagem de box de chuveiro. (material) | 1.000 | 626.09 | 626.09 |
| mt15rev511a | m² | Lâmina impermeabilizante flexível tipo CPE, Ecodry50 30 "REVESTECH", composta por uma folha dupla de poliolefina termoplástica com acetato de vinil etileno, com ambas as faces revestidas de fibras de poliéster reciclado não tecidas, de 0,52 mm de espessura e 335 g/m², fornecida em rolos de 1,2 m de largura e 30 m de comprimento. (material) | 5.000 | 100.69 | 503.45 |
| mt15rev555a | Un | Complemento para reforço de pontos singulares em tratamentos impermeabilizantes através de peças para a resolução de ângulos internos, Ecodry Cornerin "REVESTECH". (material) | 1.000 | 61.15 | 61.15 |
| mt15rev170c | kg | Adesivo à base de poliuretano, Seal Plus "REVESTECH", cor castanho, para a vedação de juntas. (material) | 0.110 | 144.34 | 15.88 |
| mo029 | h | Aplicador de lâminas impermeabilizantes. (mão de obra) | 1.568 | 33.34 | 52.28 |
| mo067 | h | Ajudante de aplicador de lâminas impermeabilizantes. (mão de obra) | 1.568 | 31.49 | 49.38 |
| % | % | Custos diretos complementares | 2 % | 1341.29 | 26.83 |
|  |  | Custos diretos |  |  | 1368.12 |
