# Encontro de cobertura plana acessível, ventilada com chaminé. Impermeabilização com lâminas de poliolefinas

- Propriedade do ficheiro: CYPE INGENIEROS, S.A.
- Formato: FIEBDC-3/2002
- Âmbito geográfico: Brasil
- Moeda: BRL
- Custos indiretos: 3.00 %
- Despesas gerais: 13.00 %
- Lucro: 6.00 %
- IVA: 17.00 %

## Q Coberturas

### QB Planas acessíveis, ventiladas

#### QBF Pontos singulares

**QBF039** Un Encontro de cobertura plana acessível, ventilada com chaminé. Impermeabilização com lâminas de poliolefinas.
Encontro de cobertura plana acessível, ventilada, com piso fixo, tipo convencional com chaminé, realizando um rebaixe no suporte à volta da chaminé, no qual será colocada a impermeabilização composta por: chaminé, formado por lâmina impermeabilizante flexível tipo EVAC de 500x500 mm composta por uma folha dupla de poliolefina termoplástica com acetato de vinil etileno, com ambas as faces revestidas de fibras de poliéster não tecidas, de 0,8 mm de espessura e 625 g/m², com união termoselada a um tubo de PVC de 50 mm de diâmetro e 300 mm de comprimento fixada ao suporte em toda a sua superfície com adesivo à base de poliuretano.
Inclui: Execução do rebaixe do suporte à volta da chaminé. Limpeza e preparação da superfície. Colocação da chaminé.
Critério de medição de projeto: Número de unidades previstas, segundo documentação gráfica de Projeto.
Critério de quantitativos de obra: Medir-se-á o número de unidades realmente executadas segundo especificações de Projeto.

| Código | Un | Descrição | Rendimento | Preço | Importância |
|---|---|---|---|---|---|
| mt15rev170b | kg | Adesivo à base de poliuretano, cor castanho, para a vedação de juntas. (material) | 1.000 | 140.01 | 140.01 |
| mt15rev090a | Un | Chaminé, formado por lâmina impermeabilizante flexível tipo EVAC de 500x500 mm composta por uma folha dupla de poliolefina termoplástica com acetato de vinil etileno, com ambas as faces revestidas de fibras de poliéster não tecidas, de 0,8 mm de espessura e 625 g/m², com união termoselada a um tubo de PVC de 50 mm de diâmetro e 300 mm de comprimento. (material) | 1.000 | 212.41 | 212.41 |
| mo029 | h | Aplicador de lâminas impermeabilizantes. (mão de obra) | 0.293 | 33.34 | 9.77 |
| mo067 | h | Ajudante de aplicador de lâminas impermeabilizantes. (mão de obra) | 0.293 | 31.49 | 9.23 |
| % | % | Custos diretos complementares | 2 % | 371.42 | 7.43 |
|  |  | Custos diretos |  |  | 378.85 |
