# Cobertura de telhas de fibrocimento sem amianto

- Propriedade do ficheiro: CYPE INGENIEROS, S.A.
- Formato: FIEBDC-3/2002
- Âmbito geográfico: Brasil
- Moeda: BRL
- Custos indiretos: 3.00 %
- Despesas gerais: 13.00 %
- Lucro: 6.00 %
- IVA: 17.00 %

## Q Coberturas

### QT Inclinadas

#### QTT Telhados

**QTT050** m² Cobertura de telhas de fibrocimento sem amianto.
Cobertura de telhas de fibrocimento sem amianto, com um caimento médio de 27%, composto de: SUBCOBERTURA: manta térmica e impermeabilizante, de malha de fios de polietileno, recoberta em uma das suas faces com laminado metalizado refletivo, de 1 m de largura e 0,094 mm de espessura; TELHAS: telhas onduladas de fibrocimento sem amianto, de 6 mm de espessura, 1050 mm de largura útil, 57 mm de altura e 2,13 m de comprimento, fixadas com parafusos de aço zincado de 7,4 mm de diâmetro e 90 mm de comprimento, com rosca soberba, cabeça sextavada e arruelas de vedação sobre terça de madeira, com uma separação entre eixos de 1,56 m. Inclusive perfuração das telhas para a colocação dos elementos de fixação e aplicação da massa de calafetar.
Critérios considerados na determinação do preço da unidade de obra: O preço não inclui a superfície suporte.
Inclui: Colocação da manta impermeabilizante. Perfuração das telhas. Colocação das telhas. Aplicação da massa de calafetar. Fixação das telhas aos apoios.
Critério de medição de projeto: Superfície medida em projeção horizontal, segundo documentação gráfica de Projeto.
Critério de quantitativos de obra: Medir-se-á, em projeção horizontal, a superfície realmente executada segundo especificações de Projeto.

| Código | Un | Descrição | Rendimento | Preço | Importância |
|---|---|---|---|---|---|
| mt15dag100a | m² | Manta térmica e impermeabilizante, de malha de fios de polietileno, recoberta em uma das suas faces com laminado metalizado refletivo, de 1 m de largura e 0,094 mm de espessura. (material) | 1.100 | 4.70 | 5.17 |
| mt13tfc010jbe | m² | Telha ondulada de fibrocimento sem amianto, de 57 mm de altura, 6 mm de espessura, 1050 mm de largura e 2,13 m de comprimento, segundo ABNT NBR 15210. (material) | 1.088 | 22.31 | 24.27 |
| mt13blw240a | Un | Parafuso de aço zincado para telhas onduladas e trapezoidais, de 7,4 mm de diâmetro e 90 mm de comprimento, com rosca soberba, cabeça sextavada e arruelas de vedação. (material) | 1.265 | 1.00 | 1.27 |
| mt15sja220 | kg | Massa para calafetar, à base de borracha sintética, cargas minerais e aditivos plastificantes. (material) | 0.066 | 40.13 | 2.65 |
| mt12fac021 | kg | Arame de aço galvanizado de 0,7 mm de diâmetro. (material) | 0.010 | 3.36 | 0.03 |
| mo011 | h | Montador. (mão de obra) | 0.185 | 40.91 | 7.57 |
| mo080 | h | Ajudante de montador. (mão de obra) | 0.196 | 30.23 | 5.93 |
| mo029 | h | Aplicador de lâminas impermeabilizantes. (mão de obra) | 0.314 | 32.24 | 10.12 |
| mo067 | h | Ajudante de aplicador de lâminas impermeabilizantes. (mão de obra) | 0.314 | 30.23 | 9.49 |
| % | % | Custos diretos complementares | 2 % | 66.50 | 1.33 |
|  |  | Custos diretos |  |  | 67.83 |
