# Revestimento interior com peças de pedra natural. Colocação em camada fina

- Propriedade do ficheiro: CYPE INGENIEROS, S.A.
- Formato: FIEBDC-3/2002
- Âmbito geográfico: Brasil
- Moeda: BRL
- Custos indiretos: 3.00 %
- Despesas gerais: 13.00 %
- Lucro: 6.00 %
- IVA: 17.00 %

## R Revestimentos e forros

### RA De peças rígidas em paramentos verticais

#### RAP De pedra natural

**RAP004** m² Revestimento interior com peças de pedra natural. Colocação em camada fina.
Revestimento interior com peças de granito Cinza Andorinha, de 30x30x2 cm, acabamento polido. SUPORTE: paramento, vertical, até 3 m de altura. COLOCAÇÃO: em camada fina com argamassa colante tipo ACII, composta de cimento cinza, areia de quartzo, aditivos e polímeros, densidade 1500 kg/m³ e reforço com grampos de arame galvanizado fixados no tardoz das placas com massa plástica e ancorados em tela soldada de aço galvanizado fixada ao paramento através de chumbadores parabolt. REJUNTAMENTO: com rejuntamento com argamassa de rejuntamento cimentícia tipo II, cor bege, para juntas entre 2 e 10 mm.
Inclui: Preparação da superfície suporte. Marcação dos níveis, da disposição de peças e das juntas. Corte das peças. Colocação dos grampos. Colocação da malha. Preparação e aplicação do material de colocação. Formação de juntas de movimento. Colocação das peças. Rejuntamento. Acabamento e limpeza final.
Critério de medição de projeto: Superfície medida segundo documentação gráfica de Projeto, descontando as aberturas de superfície maior de 1 m², adicionando em alternativa a superfície da parte interior da abertura, correspondente ao desenvolvimento de ombreiras e padieiras. Não foi incrementada a medição por perdas, uma vez que na composição se considerou 5% a mais.
Critério de quantitativos de obra: Medir-se-á a superfície realmente executada segundo especificações de Projeto, descontando as aberturas de superfície maior de 1 m², adicionando em alternativa a superfície da parte interior da abertura, correspondente ao desenvolvimento de ombreiras e padieiras.

| Código | Un | Descrição | Rendimento | Preço | Importância |
|---|---|---|---|---|---|
| mt19pbr010draaa | m² | Peça de granito Cinza Andorinha, de 30x30x2 cm, acabamento polido. (material) | 1.050 | 222.82 | 233.96 |
| mt09mcr350b | kg | Argamassa colante tipo ACII, composta de cimento cinza, areia de quartzo, aditivos e polímeros, densidade 1500 kg/m³, segundo ABNT NBR 14081. (material) | 8.000 | 1.16 | 9.28 |
| mt09mcr360af | kg | Argamassa de rejuntamento cimentícia tipo II, cor bege, para juntas entre 2 e 10 mm e utilização em ambientes interiores e exteriores, composta de cimento cinza, cargas minerais, pigmentos e aditivos, segundo ABNT NBR 14992. (material) | 0.482 | 4.10 | 1.98 |
| mt09var055a | m² | Tela soldada, com malha de 25x25 mm, de fios de 1,24 mm de diâmetro, de aço galvanizado, para reforço de revestimentos em paramentos verticais. (material) | 1.050 | 9.66 | 10.14 |
| mt08var050 | kg | Arame galvanizado para atar, de 1,30 mm de diâmetro. (material) | 0.111 | 3.83 | 0.43 |
| mt19anb020 | kg | Massa plástica adesiva, composta de resinas de poliéster e cargas minerais, para pedra natural. (material) | 0.311 | 31.78 | 9.88 |
| mt19anb030aa | Un | Chumbador parabolt de 1/4" de diâmetro e 1 3/4" de comprimento com porca e arruela. (material) | 9.000 | 1.25 | 11.25 |
| mt18acc050b | Un | Cruzetas de PVC para separação entre 3 e 15 mm. (material) | 11.111 | 0.07 | 0.78 |
| mt08aaa010a | m³ | Água. (material) | 0.003 | 3.83 | 0.01 |
| op00sie030 |  | Serra de disco de diamante, para mesa de trabalho, de corte úmido. | 1.000 | 0.00 | 0.00 |
| op00tal010 |  | Furadeira. | 1.000 | 0.00 | 0.00 |
| mo022 | h | Colocador de pedra natural. (mão de obra) | 1.335 | 33.34 | 44.51 |
| mo060 | h | Ajudante de colocador de pedra natural. (mão de obra) | 0.561 | 31.49 | 17.67 |
| % | % | Custos diretos complementares | 2 % | 339.89 | 6.80 |
|  |  | Custos diretos |  |  | 346.69 |
