# Revestimento contínuo de paramentos com microargamassa de cal

- Propriedade do ficheiro: CYPE INGENIEROS, S.A.
- Formato: FIEBDC-3/2002
- Âmbito geográfico: Brasil
- Moeda: BRL
- Custos indiretos: 3.00 %
- Despesas gerais: 13.00 %
- Lucro: 6.00 %
- IVA: 17.00 %

## R Revestimentos e forros

### RB Argamassas industrializadas para rebocos

#### RBI Microargamassas de cal

**RBI010** m² Revestimento contínuo de paramentos com microargamassa de cal.
Revestimento contínuo de paramentos com microargamassa, de 3 a 4 mm de espessura, realizado sobre superfície absorvente. PRIMÁRIO: à base de copolímeros acrílicos em emulsão aquosa, sem diluir. CAMADA BASE: microargamassa de cal, composta por cal hidráulica natural, com resistência à compressão de 5 a 15 N/mm², e inertes selecionados com granulometria de até 600 microns, cor a escolher, com resina acrílica, em duas camadas, (0,5 kg/m² cada camada). CAMADA DECORATIVA: microargamassa de cal, composta por cal hidráulica natural, com resistência à compressão de 5 a 15 N/mm², e inertes selecionados com granulometria de até 100 microns, cor branca, com resina acrílica, em duas camadas, (0,1 kg/m² cada camada). CAMADA DE VEDAÇÃO: primer à base de copolímeros acrílicos em emulsão aquosa, sem diluir e duas demãos de verniz de poliuretano alifático monocomponente.
Critérios considerados na determinação do preço da unidade de obra: O preço não inclui a superfície suporte.
Inclui: Limpeza da superfície suporte. Implantação das juntas de dilatação e panos de trabalho. Aplicação da camada de primer. Execução da mistura. Aplicação da camada base. Aplicação da camada decorativa. Lixar as pequenas aderências e imperfeições. Aplicação da camada de vedante. Limpeza final da superfície acabada.
Critério de medição de projeto: Superfície medida em projeção horizontal, segundo documentação gráfica de Projeto.
Critério de quantitativos de obra: Medir-se-á, em projeção horizontal, a superfície realmente executada segundo especificações de Projeto.

| Código | Un | Descrição | Rendimento | Preço | Importância |
|---|---|---|---|---|---|
| mt28mcn030a | l | Primer à base de copolímeros acrílicos em emulsão aquosa, sem diluir, para regularizar a porosidade e melhorar a aderência dos suportes absorventes, para aplicar com rolo. (material) | 0.200 | 19.94 | 3.99 |
| mt28mcn040b | kg | Microargamassa de cal, composta por cal hidráulica natural, com resistência à compressão de 5 a 15 N/mm², e inertes selecionados com granulometria de até 600 microns, cor a escolher, densidade 1200 kg/m³, resistência à compressão 5 N/mm², sem compostos orgânicos voláteis (COV), fornecida em sacos. (material) | 1.000 | 7.89 | 7.89 |
| mt28mcn050a | l | Resina acrílica em base aquosa. (material) | 0.420 | 19.94 | 8.37 |
| mt28mcn040c | kg | Microargamassa de cal, composta por cal hidráulica natural, com resistência à compressão de 5 a 15 N/mm², e inertes selecionados com granulometria de até 100 microns, cor branca, densidade 800 kg/m³, resistência à compressão 5 N/mm², sem compostos orgânicos voláteis (COV), fornecida em sacos. (material) | 0.200 | 22.16 | 4.43 |
| mt28mcn060a | l | Verniz de poliuretano alifático monocomponente, sem compostos orgânicos voláteis (COV). (material) | 0.200 | 158.41 | 31.68 |
| op00tal020 |  | Furadeira com misturador. | 1.000 | 0.00 | 0.00 |
| mo020 | h | Pedreiro. (mão de obra) | 0.732 | 32.24 | 23.60 |
| mo113 | h | Auxiliar de serviços gerais. (mão de obra) | 1.306 | 27.81 | 36.32 |
| % | % | Custos diretos complementares | 2 % | 116.28 | 2.33 |
|  |  | Custos diretos |  |  | 118.61 |
