# Revestimento contínuo de paramentos com microargamassa natural de cal

- Propriedade do ficheiro: CYPE INGENIEROS, S.A.
- Formato: FIEBDC-3/2002
- Âmbito geográfico: Brasil
- Moeda: BRL
- Custos indiretos: 3.00 %
- Despesas gerais: 13.00 %
- Lucro: 6.00 %
- IVA: 17.00 %

## R Revestimentos e forros

### RB Argamassas industrializadas para rebocos

#### RBN Microargamassas naturais de cal

**RBN010** m² Revestimento contínuo de paramentos com microargamassa natural de cal.
Revestimento contínuo de paramentos com microargamassa, de 2 a 4 mm de espessura, realizado sobre superfície absorvente. CAMADA BASE: microargamassa natural de cal, composta por cal hidráulica natural, com resistência à compressão de 5 a 15 N/mm², e inertes selecionados com granulometria de até 600 microns, cor a escolher, em duas camadas, (0,75 kg/m² cada camada) e malha de fibra de vidro anti-álcalis, de 2,2x2,3 mm de vão de malha, de 58 g/m² de massa superficial. CAMADA DECORATIVA: microargamassa natural de cal, composta por cal hidráulica natural, com resistência à compressão de 5 a 15 N/mm², e inertes selecionados com granulometria de até 100 microns, cor a escolher, em duas camadas, (0,15 kg/m² cada camada). CAMADA DE VEDAÇÃO: uma demão de mistura de óleos e resinas vegetais.
Critérios considerados na determinação do preço da unidade de obra: O preço não inclui a superfície suporte.
Inclui: Limpeza da superfície suporte. Implantação das juntas de dilatação e panos de trabalho. Execução da mistura. Aplicação da camada base. Colocação da malha embutida na camada base. Aplicação da camada decorativa. Lixar as pequenas aderências e imperfeições. Aplicação da camada de vedante. Limpeza final da superfície acabada.
Critério de medição de projeto: Superfície medida em projeção horizontal, segundo documentação gráfica de Projeto.
Critério de quantitativos de obra: Medir-se-á, em projeção horizontal, a superfície realmente executada segundo especificações de Projeto.

| Código | Un | Descrição | Rendimento | Preço | Importância |
|---|---|---|---|---|---|
| mt28mcc050a | m² | Malha de fibra de vidro anti-álcalis, de 2,2x2,3 mm de vão de malha, de 58 g/m² de massa superficial, para armar microargamassas. (material) | 1.050 | 6.65 | 6.98 |
| mt28mcn010b | kg | Microargamassa natural de cal, composta por cal hidráulica natural, com resistência à compressão de 5 a 15 N/mm², e inertes selecionados com granulometria de até 600 microns, cor a escolher, densidade 1200 kg/m³, resistência à compressão 5 N/mm², sem compostos orgânicos voláteis (COV), fornecida em sacos. (material) | 1.500 | 7.89 | 11.84 |
| mt28mcn010d | kg | Microargamassa natural de cal, composta por cal hidráulica natural, com resistência à compressão de 5 a 15 N/mm², e inertes selecionados com granulometria de até 100 microns, cor a escolher, densidade 800 kg/m³, resistência à compressão 5 N/mm², sem compostos orgânicos voláteis (COV), fornecida em sacos. (material) | 0.300 | 26.31 | 7.89 |
| mt28mcn020a | l | Mistura de óleos e resinas vegetais, para aplicar com trincha ou rolo. (material) | 0.300 | 82.52 | 24.76 |
| mt08aaa010a | m³ | Água. (material) | 0.054 | 3.79 | 0.20 |
| op00tal020 |  | Furadeira com misturador. | 1.000 | 0.00 | 0.00 |
| mo020 | h | Pedreiro. (mão de obra) | 0.768 | 32.24 | 24.76 |
| mo113 | h | Auxiliar de serviços gerais. (mão de obra) | 1.372 | 27.81 | 38.16 |
| % | % | Custos diretos complementares | 2 % | 114.59 | 2.29 |
|  |  | Custos diretos |  |  | 116.88 |
