# Revestimento mural vinílico

- Propriedade do ficheiro: CYPE INGENIEROS, S.A.
- Formato: FIEBDC-3/2002
- Âmbito geográfico: Brasil
- Moeda: BRL
- Custos indiretos: 3.00 %
- Despesas gerais: 13.00 %
- Lucro: 6.00 %
- IVA: 17.00 %

## R Revestimentos e forros

### RD Decorativos

#### RDS Flexíveis

**RDS020** m² Revestimento mural vinílico.
Revestimento mural com lâmina homogênea de PVC, de 0,90 mm de espessura, com tratamento de proteção superficial PUR, cor a escolher. Colocação em obra: com adesivo à base de resina acrílica em dispersão aquosa.
Inclui: Limpeza e preparação da superfície suporte. Marcação. Corte e preparação do revestimento. Aplicação da cola. Colocação e fixação do revestimento. Limpeza da cola em excesso e passagem do rolo para tratamento das juntas. Resolução de encontros e pontos singulares.
Critério de medição de projeto: Superfície medida segundo documentação gráfica de Projeto, descontando as aberturas de superfície maior de 2 m².
Critério de quantitativos de obra: Medir-se-á a superfície realmente executada segundo especificações de Projeto, descontando as aberturas de superfície maior de 2 m².

| Código | Un | Descrição | Rendimento | Preço | Importância |
|---|---|---|---|---|---|
| mt29cam010 | kg | Adesivo à base de resina acrílica em dispersão aquosa, para a colagem de revestimentos murais flexíveis. (material) | 0.150 | 13.98 | 2.10 |
| mt18pha080a | m² | Lâmina homogênea de PVC, de 0,9 mm de espessura, com tratamento de proteção superficial PUR, cor a escolher; fornecida em rolos de 200 cm de largura; peso total: 1600 g/m²; Euroclasse B-s2, d0 de reação ao fogo. (material) | 1.050 | 75.02 | 78.77 |
| mo026 | h | Colocador de revestimentos flexíveis. (mão de obra) | 0.136 | 32.24 | 4.38 |
| mo064 | h | Ajudante de colocador de revestimentos flexíveis. (mão de obra) | 0.136 | 30.23 | 4.11 |
| % | % | Custos diretos complementares | 2 % | 89.36 | 1.79 |
|  |  | Custos diretos |  |  | 91.15 |
