# Degrau de vidro

- Propriedade do ficheiro: CYPE INGENIEROS, S.A.
- Formato: FIEBDC-3/2002
- Âmbito geográfico: Brasil
- Moeda: BRL
- Custos indiretos: 3.00 %
- Despesas gerais: 13.00 %
- Lucro: 6.00 %
- IVA: 17.00 %

## R Revestimentos e forros

### RE Escadas

#### REV De vidro

**REV010** Un Degrau de vidro.
Degrau de vidro laminado de segurança, de 300x800 mm e 6+10+10 mm de espessura, translúcido, com as bordas polidos, com resistência ao deslizamento média; fixação ao paramento de vidro em ambos os laterais, mediante aparafusamento às peças especiais de suporte de aço inoxidável. Inclusive elementos para fixação do degrau.
Inclui: Colocação e fixação dos degraus. Limpeza do tramo.
Critério de medição de projeto: Número de unidades previstas, segundo documentação gráfica de Projeto.
Critério de quantitativos de obra: Medir-se-á o número de unidades realmente executadas segundo especificações de Projeto.

| Código | Un | Descrição | Rendimento | Preço | Importância |
|---|---|---|---|---|---|
| mt21vlp040ca | Un | Degrau de vidro laminado de segurança, de 300x800 mm e 6+10+10 mm de espessura, translúcido, composto por vidro exterior temperado de 6 mm de espessura, com resistência ao deslizamento média através da aplicação de um tratamento anti-deslizante na sua face exterior, vidro intermediário temperado de 10 mm de espessura e vidro interior temperado de 10 mm de espessura, unidos mediante dois filmes incolores de polivinil butiral, com as bordas polidos, e furos para fixação às peças especiais de suporte. (material) | 1.000 | 104.42 | 104.42 |
| mt21vlp050a | Un | Peça especial de suporte para fixação de degrau de vidro através de aparafusamento, de aço inoxidável, com bandas de vedação de borracha sintética EPDM e parafusos para a fixação do degrau às peças especiais de suporte e das peças especiais de suporte ao paramento de vidro. (material) | 4.000 | 207.03 | 828.12 |
| op00ato010 |  | Parafusadeira. | 1.000 | 0.00 | 0.00 |
| mo055 | h | Vidraceiro. (mão de obra) | 0.366 | 27.84 | 10.19 |
| mo110 | h | Ajudante de vidraceiro. (mão de obra) | 0.366 | 25.73 | 9.42 |
| % | % | Custos diretos complementares | 2 % | 952.15 | 19.04 |
|  |  | Custos diretos |  |  | 971.19 |
