# Esmalte sobre estrutura de aço galvanizado

- Propriedade do ficheiro: CYPE INGENIEROS, S.A.
- Formato: FIEBDC-3/2002
- Âmbito geográfico: Brasil
- Moeda: BRL
- Custos indiretos: 3.00 %
- Despesas gerais: 13.00 %
- Lucro: 6.00 %
- IVA: 17.00 %

## R Revestimentos e forros

### RN Pinturas em metais

#### RNE Esmaltes

**RNE011** m² Esmalte sobre estrutura de aço galvanizado.
Aplicação manual de duas demãos de esmalte de poliuretano, cor branca, acabamento brilhante, (rendimento: 0,077 l/m² cada demão); aplicação prévia de uma demão de primer fosfocromatante de um só componente, cor cinza, acabamento mate (rendimento: 0,057 l/m²), sobre viga formada por peças simples de perfis laminados de aço galvanizado a quente.
Inclui: Preparação e limpeza da superfície suporte. Aplicação de uma demão de fundo. Aplicação de duas demãos de acabamento.
Critério de medição de projeto: Superfície medida segundo documentação gráfica de Projeto.
Critério de quantitativos de obra: Medir-se-á a superfície realmente executada segundo especificações de Projeto.

| Código | Un | Descrição | Rendimento | Preço | Importância |
|---|---|---|---|---|---|
| mt27pfi202a | l | Primer fosfocromatante de um só componente, cor cinza, acabamento mate, à base de resinas de polivinil butiral modificado, pigmentos antioxidantes isentos de cromatos, pigmentos extendedores e dissolvente formado à base de uma mistura de hidrocarbonetos, álcoois e dissolvente cetónico, para aplicar com trincha ou pistola sobre superfícies metálicas. (material) | 0.057 | 45.04 | 2.57 |
| mt27esp010m | l | Esmalte de poliuretano, cor branca, acabamento brilhante, à base de resinas acrílicas hidroxiladas, isocianatos alifáticos, pigmentos minerais, pigmentos orgânicos e dissolvente formado à base de uma mistura de hidrocarbonetos e dissolvente cetónico, de muito alta resistência à corrosão, para aplicar com pistola sobre superfícies metálicas. (material) | 0.154 | 61.10 | 9.41 |
| mq07ple010bg | Un | Aluguel diário de cesta elevatória de braço articulado, motor diesel, de 16 m de altura máxima de trabalho, incluindo manutenção e seguro de responsabilidade civil. (equipamento) | 0.010 | 504.83 | 5.05 |
| op00dec010 |  | Soprador. | 1.000 | 0.00 | 0.00 |
| mo038 | h | Pintor. (mão de obra) | 0.802 | 33.34 | 26.74 |
| mo076 | h | Ajudante de pintor. (mão de obra) | 0.143 | 31.49 | 4.50 |
| % | % | Custos diretos complementares | 2 % | 48.27 | 0.97 |
|  |  | Custos diretos |  |  | 49.24 |
