# Pintura com tinta para uso alimentar

- Propriedade do ficheiro: CYPE INGENIEROS, S.A.
- Formato: FIEBDC-3/2002
- Âmbito geográfico: Brasil
- Moeda: BRL
- Custos indiretos: 3.00 %
- Despesas gerais: 13.00 %
- Lucro: 6.00 %
- IVA: 17.00 %

## R Revestimentos e forros

### RO Pinturas específicas

#### ROA Uso alimentar

**ROA010** m² Pintura com tinta para uso alimentar.
Aplicação manual de duas demãos de tinta para interior, de dois componentes à base de resina epóxi, cor a escolher, acabamento mate, textura lisa, anti-deslizante, de alta resistência mecânica e resistente aos agentes químicos, (rendimento: 0,65 kg/m² cada demão), com prévia aplicação de uma demão de primer de dois componentes, à base de resina epóxi de baixa viscosidade, sobre superfícies interiores de tanques ou silos de concreto para uso alimentar.
Inclui: Aplicação de primer. Preparação da mistura. Aplicação de duas demãos de acabamento.
Critério de medição de projeto: Superfície medida segundo documentação gráfica de Projeto, com o mesmo critério que o suporte base.
Critério de quantitativos de obra: Medir-se-á a superfície realmente executada segundo especificações de Projeto, com o mesmo critério que o suporte base.

| Código | Un | Descrição | Rendimento | Preço | Importância |
|---|---|---|---|---|---|
| mt27pxp035b | kg | Primer de dois componentes, à base de resina epóxi de baixa viscosidade, para aplicar com trincha, rolo ou pistola. (material) | 0.250 | 42.59 | 10.65 |
| mt27pxp030ba | kg | Tinta para interior, de dois componentes à base de resina epóxi, cor a escolher, acabamento mate, textura lisa, anti-deslizante, de alta resistência mecânica e resistente aos agentes químicos. (material) | 1.300 | 38.18 | 49.63 |
| op00tal020 |  | Furadeira com misturador. | 1.000 | 0.00 | 0.00 |
| mo038 | h | Pintor. (mão de obra) | 0.167 | 32.24 | 5.38 |
| mo076 | h | Ajudante de pintor. (mão de obra) | 0.167 | 30.23 | 5.05 |
| % | % | Custos diretos complementares | 2 % | 70.71 | 1.41 |
|  |  | Custos diretos |  |  | 72.12 |
