# Piso vinílico heterogéneo, em réguas

- Propriedade do ficheiro: CYPE INGENIEROS, S.A.
- Formato: FIEBDC-3/2002
- Âmbito geográfico: Brasil
- Moeda: BRL
- Custos indiretos: 3.00 %
- Despesas gerais: 13.00 %
- Lucro: 6.00 %
- IVA: 17.00 %

## R Revestimentos e forros

### RS Pisos

#### RSS De borracha, de linóleo e vinílicos

**RSS048** m² Piso vinílico heterogéneo, em réguas.
Piso vinílico heterogéneo acabamento imitação madeira, Classe 23: Doméstico intenso, fornecido em réguas de 184x950x3 mm. Colocação em obra: com adesivo à base de copolímeros acrílicos modificados em dispersão aquosa, sobre camada fina de nivelação.
Critérios considerados na determinação do preço da unidade de obra: O preço não inclui a camada fina de nivelação.
Inclui: Implantação e recorte do piso. Aplicação da cola. Colocação do piso. Resolução de encontros e pontos singulares. Eliminação e limpeza do material sobrante. Limpeza final do piso.
Critério de medição de projeto: Superfície útil, medida segundo documentação gráfica de Projeto, descontando as aberturas de superfície maior de 1 m².
Critério de quantitativos de obra: Medir-se-á a superfície realmente executada segundo especificações de Projeto, descontando as aberturas de superfície maior de 1 m².

| Código | Un | Descrição | Rendimento | Preço | Importância |
|---|---|---|---|---|---|
| mt18adq020a | kg | Adesivo à base de copolímeros acrílicos modificados em dispersão aquosa, sem dissolventes, cor bege, para aplicar em interiores, para a colagem de pisos de PVC, linóleo e carpete. (material) | 0.375 | 12.17 | 4.56 |
| mt18pve030Adi | m² | Régua heterogénea de PVC, para interior, acabamento imitação madeira, de 184x950x3 mm, Classe 23: Doméstico intenso segundo ISO 10874, bactericida, Euroclasse B-s2, d0 de reação ao fogo. (material) | 1.050 | 36.07 | 37.87 |
| op00tra010 |  | Traçador de juntas. | 1.000 | 0.00 | 0.00 |
| op00cor040 |  | Cortadora de rebordos. | 1.000 | 0.00 | 0.00 |
| mo026 | h | Colocador de revestimentos flexíveis. (mão de obra) | 0.251 | 32.24 | 8.09 |
| mo064 | h | Ajudante de colocador de revestimentos flexíveis. (mão de obra) | 0.125 | 30.23 | 3.78 |
| % | % | Custos diretos complementares | 2 % | 54.30 | 1.09 |
|  |  | Custos diretos |  |  | 55.39 |
