# Forro removível de lâminas de PVC

- Propriedade do ficheiro: CYPE INGENIEROS, S.A.
- Formato: FIEBDC-3/2002
- Âmbito geográfico: Brasil
- Moeda: BRL
- Custos indiretos: 3.00 %
- Despesas gerais: 13.00 %
- Lucro: 6.00 %
- IVA: 17.00 %

## R Revestimentos e forros

### RT Forros em interiores

#### RTJ Removíveis, de PVC

**RTJ010** m² Forro removível de lâminas de PVC.
Forro removível suspenso, situado a uma altura menor de 4 m, constituído por: ESTRUTURA: estrutura metálica oculta fixada à laje ou elemento suporte com barras e suspensões; LÂMINAS DE PVC: lâminas de PVC, de 85 mm de largura, com 15 mm de separação, cor branca. Inclusive perfis de arremate perimetral, fixações para a ancoragem dos perfis e acessórios de montagem.
Inclui: Marcação dos eixos da malha modular. Sinalização dos pontos de ancoragem à laje ou elemento de suporte. Nivelamento e fixação dos perfis perimetrais. Nivelamento e suspensão dos perfis. Corte e encaixe das lâminas. Resolução de encontros e pontos singulares. Execução de aberturas para recepção de possíveis elementos de ancoragem e/ou instalações.
Critério de medição de projeto: Superfície medida entre paramentos, segundo documentação gráfica de Projeto, sem descontar aberturas para instalações.
Critério de quantitativos de obra: Medir-se-á a superfície realmente executada segundo especificações de Projeto, sem descontar aberturas para instalações.

| Código | Un | Descrição | Rendimento | Preço | Importância |
|---|---|---|---|---|---|
| mt12fpv010a | m | Lâmina de PVC, horizontal, de 85 mm de largura, com 15 mm de separação, cor branca, para forros removíveis com estrutura oculta. (material) | 10.200 | 6.07 | 61.91 |
| mt12fpv020a | m | Perfil de união em H de PVC, cor branca, para forros removíveis de lâminas. (material) | 8.000 | 4.15 | 33.20 |
| mt12fpv020e | m | Perfil de arremate perimetral de PVC, cor branca, para forros removíveis de lâminas. (material) | 4.000 | 4.15 | 16.60 |
| mt12fpv030 | m | Suporte de suspensão de teto, de aço galvanizado, para forros removíveis de lâminas. (material) | 1.500 | 11.32 | 16.98 |
| mt12fac020a | Un | Barra metálica de aço galvanizado de 3 mm de diâmetro. (material) | 3.500 | 0.84 | 2.94 |
| mt12fac021 | kg | Arame de aço galvanizado de 0,7 mm de diâmetro. (material) | 0.100 | 3.39 | 0.34 |
| op00fre010 |  | Fresadora. | 1.000 | 0.00 | 0.00 |
| op00tal010 |  | Furadeira. | 1.000 | 0.00 | 0.00 |
| mo015 | h | Montador de forros. (mão de obra) | 0.230 | 34.52 | 7.94 |
| mo082 | h | Ajudante de montador de forros. (mão de obra) | 0.230 | 29.06 | 6.68 |
| % | % | Custos diretos complementares | 2 % | 146.59 | 2.93 |
|  |  | Custos diretos |  |  | 149.52 |
