# Estrutura embutida para chuveiro

- Propriedade do ficheiro: CYPE INGENIEROS, S.A.
- Formato: FIEBDC-3/2002
- Âmbito geográfico: Brasil
- Moeda: BRL
- Custos indiretos: 3.00 %
- Despesas gerais: 13.00 %
- Lucro: 6.00 %
- IVA: 17.00 %

## S Sinalização e equipamento

### SA Aparelhos sanitários

#### SAD Bases para box

**SAD110** Un Estrutura embutida para chuveiro.
Estrutura pré-montada de aço galvanizado, de 530 mm de largura, com sifão de parede, com perfis de apoio de aço galvanizado reguláveis em altura entre 65 e 90 mm, para chuveiro, com tubo de ligação de polietileno de alta densidade de 40 mm de diâmetro, tampa de proteção com rufo e fixações. Instalação embutida em parede de alvenaria.
Inclui: Marcação. Colocação e fixação da estrutura. Ligação à rede de drenagem. Colocação do perfil. Verificação do seu correto funcionamento.
Critério de medição de projeto: Número de unidades previstas, segundo documentação gráfica de Projeto.
Critério de quantitativos de obra: Medir-se-á o número de unidades realmente colocadas segundo especificações de Projeto.

| Código | Un | Descrição | Rendimento | Preço | Importância |
|---|---|---|---|---|---|
| mt30geb085e | Un | Estrutura pré-montada de aço galvanizado, de 530 mm de largura, com sifão de parede, com perfis de apoio de aço galvanizado reguláveis em altura entre 65 e 90 mm, para chuveiro, com tubo de ligação de polietileno de alta densidade de 40 mm de diâmetro, tampa de proteção com rufo e fixações, para embutir em parede de alvenaria ou em parede de placas de gesso. (material) | 1.000 | 1012.99 | 1012.99 |
| op00tal010 |  | Furadeira. | 1.000 | 0.00 | 0.00 |
| op00ato010 |  | Parafusadeira. | 1.000 | 0.00 | 0.00 |
| mo008 | h | Encanador. (mão de obra) | 0.732 | 40.91 | 29.95 |
| % | % | Custos diretos complementares | 2 % | 1042.94 | 20.86 |
|  |  | Custos diretos |  |  | 1063.80 |
