# Bacia sanitária com tanque baixo, de porcelana sanitária, "ROCA"

- Propriedade do ficheiro: CYPE INGENIEROS, S.A.
- Formato: FIEBDC-3/2002
- Âmbito geográfico: Brasil
- Moeda: BRL
- Custos indiretos: 3.00 %
- Despesas gerais: 13.00 %
- Lucro: 6.00 %
- IVA: 17.00 %

## S Sinalização e equipamento

### SA Aparelhos sanitários

#### SAI Bacias sanitárias

**SAI010** Un Bacia sanitária com tanque baixo, de porcelana sanitária, "ROCA".
Taça compacta de bacia sanitária de tanque baixo, para encostar à parede, de porcelana sanitária, modelo Meridian "ROCA", cor Blanco, de 370x600x790 mm, com cisterna de bacia sanitária, de dupla descarga, de 360x140x355 mm, assento e tampa de bacia sanitária, com dobradiças de aço inoxidável. Inclusive válvula de regulação, ligação de alimentação flexível e silicone para rejuntamento.
Inclui: Marcação. Colocação e fixação do aparelho. Montagem do elemento de drenagem. Ligação à rede de drenagem. Montagem da torneira. Ligação à rede de água fria. Verificação do seu correto funcionamento. Vedação de juntas.
Critério de medição de projeto: Número de unidades previstas, segundo documentação gráfica de Projeto.
Critério de quantitativos de obra: Medir-se-á o número de unidades realmente colocadas segundo especificações de Projeto.

| Código | Un | Descrição | Rendimento | Preço | Importância |
|---|---|---|---|---|---|
| mt30smr019g | Un | Taça compacta de bacia sanitária de tanque baixo, para encostar à parede, de porcelana sanitária, modelo Meridian "ROCA", cor Blanco, de 370x600x790 mm, com jogo de fixação. (material) | 1.000 | 639.49 | 639.49 |
| mt30smr021c | Un | Cisterna de bacia sanitária, de dupla descarga, de porcelana sanitária, modelo Meridian "ROCA", cor Blanco, de 360x140x355 mm, com jogo de mecanismos de dupla descarga de 3/4,5 litros. (material) | 1.000 | 589.33 | 589.33 |
| mt30smr022c | Un | Assento e tampa de bacia sanitária, com dobradiças de aço inoxidável, modelo Meridian "ROCA", cor Blanco. (material) | 1.000 | 210.23 | 210.23 |
| mt30lla020 | Un | Válvula de secionamento de 1/2", para bacia sanitária, acabamento cromado. (material) | 1.000 | 69.26 | 69.26 |
| mt38tew010a | Un | Tubo de ligação flexível de 20 cm e 1/2" de diâmetro. (material) | 1.000 | 53.57 | 53.57 |
| mt30www005 | Un | Cartucho de 300 ml de silicone ácida monocomponente, fungicida, para vedação de juntas em ambientes úmidos. (material) | 0.012 | 22.39 | 0.27 |
| op00ato010 |  | Parafusadeira. | 1.000 | 0.00 | 0.00 |
| op00mar010 |  | Martelo. | 1.000 | 0.00 | 0.00 |
| op00tal010 |  | Furadeira. | 1.000 | 0.00 | 0.00 |
| mo008 | h | Encanador. (mão de obra) | 1.254 | 40.91 | 51.30 |
| % | % | Custos diretos complementares | 2 % | 1613.45 | 32.27 |
|  |  | Custos diretos |  |  | 1645.72 |
