# Máquina de lavar louça

- Propriedade do ficheiro: CYPE INGENIEROS, S.A.
- Formato: FIEBDC-3/2002
- Âmbito geográfico: Brasil
- Moeda: BRL
- Custos indiretos: 3.00 %
- Despesas gerais: 13.00 %
- Lucro: 6.00 %
- IVA: 17.00 %

## S Sinalização e equipamento

### SC Cozinhas/lavanderias

#### SCE Eletrodomésticos

**SCE010** Un Máquina de lavar louça.
Máquina de lavar louça independente, de 449 mm de largura, 845 mm de altura e 600 mm de profundidade, cor branca, com capacidade para 10 talheres, consumo de energia por 100 ciclos do programa Eco 76 kWh, consumo de água do programa Eco 9,5 l, índice de eficiência energética EEI entre 50 e 56, emissão de ruído aéreo entre 39 e 45 dBA.
Inclui: Marcação. Colocação do aparelho. Ligação à rede de drenagem. Ligação à rede elétrica. Verificação do seu correto funcionamento.
Critério de medição de projeto: Número de unidades previstas, segundo documentação gráfica de Projeto.
Critério de quantitativos de obra: Medir-se-á o número de unidades realmente colocadas segundo especificações de Projeto.

| Código | Un | Descrição | Rendimento | Preço | Importância |
|---|---|---|---|---|---|
| mt32lav010bqbf | Un | Máquina de lavar louça independente, de 449 mm de largura, 845 mm de altura e 600 mm de profundidade, cor branca, com capacidade para 10 talheres, consumo de energia por 100 ciclos do programa Eco 76 kWh, consumo de água do programa Eco 9,5 l, índice de eficiência energética EEI entre 50 e 56, emissão de ruído aéreo entre 39 e 45 dBA. (material) | 1.000 | 1531.91 | 1531.91 |
| mo008 | h | Encanador. (mão de obra) | 0.366 | 40.91 | 14.97 |
| mo003 | h | Eletricista. (mão de obra) | 0.157 | 40.91 | 6.42 |
| % | % | Custos diretos complementares | 2 % | 1553.30 | 31.07 |
|  |  | Custos diretos |  |  | 1584.37 |
