# Protetor completo para radiador, de espuma de poliuretano de alta densidade reforçada com estrutura tubular metálica

- Propriedade do ficheiro: CYPE INGENIEROS, S.A.
- Formato: FIEBDC-3/2002
- Âmbito geográfico: Brasil
- Moeda: BRL
- Custos indiretos: 3.00 %
- Despesas gerais: 13.00 %
- Lucro: 6.00 %
- IVA: 17.00 %

## S Sinalização e equipamento

### SD Proteções

#### SDA Protetores para radiadores

**SDA031** Un Protetor completo para radiador, de espuma de poliuretano de alta densidade reforçada com estrutura tubular metálica.
Protetor completo para radiador, de espuma de poliuretano de alta densidade reforçada com uma estrutura tubular metálica, de entre 2500 e 3000 mm de comprimento, com recobrimento de PVC, cor a escolher. Colocação em obra: aparafusado à superfície suporte com chapas metálicas.
Inclui: Marcação. Montagem e fixação.
Critério de medição de projeto: Número de unidades previstas, segundo documentação gráfica de Projeto.
Critério de quantitativos de obra: Medir-se-á o número de unidades realmente colocadas segundo especificações de Projeto.

| Código | Un | Descrição | Rendimento | Preço | Importância |
|---|---|---|---|---|---|
| mt53pdi160e | Un | Protetor completo para radiador, de espuma de poliuretano de alta densidade reforçada com uma estrutura tubular metálica, de entre 2500 e 3000 mm de comprimento, com recobrimento de PVC, cor a escolher e chapas metálicas com furos para aparafusar à superfície suporte, Euroclasse B-s1, d0 de reação ao fogo. (material) | 1.000 | 1302.33 | 1302.33 |
| mt26aaa240da | Un | Bucha de nylon com parafuso de cabeça escareada, de aço inoxidável AISI 304, de 6 mm de diâmetro e 35 mm de comprimento. (material) | 4.000 | 0.67 | 2.68 |
| op00ato010 |  | Parafusadeira. | 1.000 | 0.00 | 0.00 |
| mo080 | h | Ajudante de montador. (mão de obra) | 0.314 | 30.23 | 9.49 |
| % | % | Custos diretos complementares | 2 % | 1314.50 | 26.29 |
|  |  | Custos diretos |  |  | 1340.79 |
