# Protetor para tubo de radiador, de espuma de poliuretano de alta densidade

- Propriedade do ficheiro: CYPE INGENIEROS, S.A.
- Formato: FIEBDC-3/2002
- Âmbito geográfico: Brasil
- Moeda: BRL
- Custos indiretos: 3.00 %
- Despesas gerais: 13.00 %
- Lucro: 6.00 %
- IVA: 17.00 %

## S Sinalização e equipamento

### SD Proteções

#### SDA Protetores para radiadores

**SDA040** Un Protetor para tubo de radiador, de espuma de poliuretano de alta densidade.
Protetor para tubo de radiador, de espuma de poliuretano de alta densidade, semicircular, de 120 mm de diâmetro e 20 mm de espessura, com recobrimento de PVC, cor a escolher. Colocação em obra: aparafusado à superfície suporte.
Inclui: Marcação. Montagem e fixação.
Critério de medição de projeto: Número de unidades previstas, segundo documentação gráfica de Projeto.
Critério de quantitativos de obra: Medir-se-á o número de unidades realmente colocadas segundo especificações de Projeto.

| Código | Un | Descrição | Rendimento | Preço | Importância |
|---|---|---|---|---|---|
| mt53pdi170a | Un | Protetor para tubo de radiador, de espuma de poliuretano de alta densidade, semicircular, de 120 mm de diâmetro e 20 mm de espessura, com recobrimento de PVC, cor a escolher e abas reforçadas nos seus extremos, com furos para aparafusar à superfície suporte, Euroclasse B-s1, d0 de reação ao fogo. (material) | 1.000 | 170.65 | 170.65 |
| mt26aaa240da | Un | Bucha de nylon com parafuso de cabeça escareada, de aço inoxidável AISI 304, de 6 mm de diâmetro e 35 mm de comprimento. (material) | 4.000 | 0.67 | 2.68 |
| op00ato010 |  | Parafusadeira. | 1.000 | 0.00 | 0.00 |
| mo080 | h | Ajudante de montador. (mão de obra) | 0.157 | 30.23 | 4.75 |
| % | % | Custos diretos complementares | 2 % | 178.08 | 3.56 |
|  |  | Custos diretos |  |  | 181.64 |
