# Protetor de esquinas, de vinil

- Propriedade do ficheiro: CYPE INGENIEROS, S.A.
- Formato: FIEBDC-3/2002
- Âmbito geográfico: Brasil
- Moeda: BRL
- Custos indiretos: 3.00 %
- Despesas gerais: 13.00 %
- Lucro: 6.00 %
- IVA: 17.00 %

## S Sinalização e equipamento

### SD Proteções

#### SDC Protetores de esquinas

**SDC010** m Protetor de esquinas, de vinil.
Protetor de esquinas a 90°, de 75x75 mm, formado por: um perfil de alumínio, fixado com parafusos e buchas de expansão ao paramento, proteção de vinil de 2 mm de espessura, de cor verde, fixada através de clipe ao perfil de alumínio e arremate nos seus extremos com tampas de ABS.
Inclui: Marcação dos pontos de fixação. Fixação do perfil de alumínio. Colocação da proteção de vinil. Colocação das tampas nos extremos.
Critério de medição de projeto: Comprimento medido entre eixos, segundo documentação gráfica de Projeto.
Critério de quantitativos de obra: Medir-se-á, a eixos, o comprimento realmente executado segundo especificações de Projeto.

| Código | Un | Descrição | Rendimento | Preço | Importância |
|---|---|---|---|---|---|
| mt53pdi030j | m | Protetor de esquinas a 90°, de 75x75 mm, formado por: um perfil de alumínio, parafusos e buchas de expansão, proteção de vinil de 2 mm de espessura, de cor verde, Euroclasse B-s1, d0 de reação ao fogo, clipes e tampas de ABS para arremate nos seus extremos. (material) | 1.050 | 210.60 | 221.13 |
| mo011 | h | Montador. (mão de obra) | 0.052 | 40.91 | 2.13 |
| mo080 | h | Ajudante de montador. (mão de obra) | 0.052 | 30.23 | 1.57 |
| % | % | Custos diretos complementares | 2 % | 224.83 | 4.50 |
|  |  | Custos diretos |  |  | 229.33 |
