# Válvula de esquadria

- Propriedade do ficheiro: CYPE INGENIEROS, S.A.
- Formato: FIEBDC-3/2002
- Âmbito geográfico: Brasil
- Moeda: BRL
- Custos indiretos: 3.00 %
- Despesas gerais: 13.00 %
- Lucro: 6.00 %
- IVA: 17.00 %

## S Sinalização e equipamento

### SG Torneiras

#### SGA Acessórios

**SGA010** Un Válvula de esquadria.
Válvula de esquadria, PN=16 bar, de 1/2"x3/8", com corpo de latão cromado, comando de ABS cromado, sistema de fecho de 1/4 de volta e embelezador de aço cromado, temperatura de serviço até 90°C.
Inclui: Marcação. Ligação da válvula aos tubos. Verificação do seu correto funcionamento.
Critério de medição de projeto: Número de unidades previstas, segundo documentação gráfica de Projeto.
Critério de quantitativos de obra: Medir-se-á o número de unidades realmente executadas segundo especificações de Projeto.

| Código | Un | Descrição | Rendimento | Preço | Importância |
|---|---|---|---|---|---|
| mt37sth016a | Un | Válvula de esquadria, PN=16 bar, de 1/2"x3/8", com corpo de latão cromado, comando de ABS cromado, sistema de fecho de 1/4 de volta e embelezador de aço cromado, temperatura de serviço até 90°C. (material) | 1.000 | 13.64 | 13.64 |
| mt37www010 | Un | Material auxiliar para instalações de abastecimento de água. (material) | 1.000 | 4.18 | 4.18 |
| mo008 | h | Encanador. (mão de obra) | 0.105 | 40.91 | 4.30 |
| mo107 | h | Ajudante de encanador. (mão de obra) | 0.105 | 30.78 | 3.23 |
| % | % | Custos diretos complementares | 2 % | 25.35 | 0.51 |
|  |  | Custos diretos |  |  | 25.86 |
