# Elemento de sinalização

- Propriedade do ficheiro: CYPE INGENIEROS, S.A.
- Formato: FIEBDC-3/2002
- Âmbito geográfico: Brasil
- Moeda: BRL
- Custos indiretos: 3.00 %
- Despesas gerais: 13.00 %
- Lucro: 6.00 %
- IVA: 17.00 %

## S Sinalização e equipamento

### SI Indicadores, marcadores, rótulos, ...

#### SIR Rótulos e placas

**SIR010** Un Elemento de sinalização.
Letra ou número solto para sinalização de habitação, de alumínio de 80 mm de altura.
Inclui: Marcação. Fixação em paramento com elementos de ancoragem.
Critério de medição de projeto: Número de unidades previstas, segundo documentação gráfica de Projeto.
Critério de quantitativos de obra: Medir-se-á o número de unidades realmente colocadas segundo especificações de Projeto.

| Código | Un | Descrição | Rendimento | Preço | Importância |
|---|---|---|---|---|---|
| mt45rlv010l | Un | Letra/número solto de alumínio para sinalização de habitação, de 80 mm de altura. Inclusive elementos de fixação. (material) | 1.000 | 16.24 | 16.24 |
| op00ato010 |  | Parafusadeira. | 1.000 | 0.00 | 0.00 |
| op00tal010 |  | Furadeira. | 1.000 | 0.00 | 0.00 |
| mo080 | h | Ajudante de montador. (mão de obra) | 0.314 | 30.23 | 9.49 |
| % | % | Custos diretos complementares | 2 % | 25.73 | 0.51 |
|  |  | Custos diretos |  |  | 26.24 |
