# Mosaico tátil anti-deslizante de poliuretano termoplástico (TPU)

- Propriedade do ficheiro: CYPE INGENIEROS, S.A.
- Formato: FIEBDC-3/2002
- Âmbito geográfico: Brasil
- Moeda: BRL
- Custos indiretos: 3.00 %
- Despesas gerais: 13.00 %
- Lucro: 6.00 %
- IVA: 17.00 %

## S Sinalização e equipamento

### ST Sistemas para pisos tácteis

#### STL Mosaicos

**STL010** m² Mosaico tátil anti-deslizante de poliuretano termoplástico (TPU).
Mosaico tátil anti-deslizante de poliuretano termoplástico (TPU), de 458x420x1,7 mm, com botões de 25 mm de diâmetro e 5 mm de altura, de cor preto, Euroclasse Cfl-s1 de reação ao fogo, de aderência R-10, segundo DIN-EN 16165, fixado com adesivo de contato, sobre camada fina de pasta niveladora aplicada no piso.
Inclui: Limpeza do piso. Aplicação da camada niveladora. Fixação do mosaico tátil.
Critério de medição de projeto: Superfície medida segundo documentação gráfica de Projeto.
Critério de quantitativos de obra: Medir-se-á a superfície realmente executada segundo especificações de Projeto.

| Código | Un | Descrição | Rendimento | Preço | Importância |
|---|---|---|---|---|---|
| mt09mcp200a | kg | Pasta niveladora de pisos, com resistência à compressão de 20 N/mm², resistência à flexão de 6 N/mm², composta por cimentos especiais, inertes selecionados e aditivos, para espessuras de 2 a 5 mm, usada em nivelação de pisos. (material) | 2.000 | 1.86 | 3.72 |
| mt18dww010b | kg | Adesivo de contato à base de resina acrílica em dispersão aquosa, para mosaicos tácteis anti-deslizantes. (material) | 0.350 | 18.44 | 6.45 |
| mt47pta040c | m² | Mosaico tátil anti-deslizante de poliuretano termoplástico (TPU), de 458x420x1,7 mm, com botões de 25 mm de diâmetro e 5 mm de altura, de cor preto, Euroclasse Cfl-s1 de reação ao fogo, de aderência R-10, segundo DIN-EN 16165, para fixar com adesivo ao piso. (material) | 1.050 | 82.95 | 87.10 |
| mo011 | h | Montador. (mão de obra) | 0.188 | 40.91 | 7.69 |
| mo080 | h | Ajudante de montador. (mão de obra) | 0.188 | 30.23 | 5.68 |
| % | % | Custos diretos complementares | 2 % | 110.64 | 2.21 |
|  |  | Custos diretos |  |  | 112.85 |
