# Equipamento

- Propriedade do ficheiro: CYPE INGENIEROS, S.A.
- Formato: FIEBDC-3/2002
- Âmbito geográfico: Brasil
- Moeda: BRL
- Custos indiretos: 3.00 %
- Despesas gerais: 13.00 %
- Lucro: 6.00 %
- IVA: 17.00 %

## U Urbanização interna do lote

### UD Quadras esportivas

#### UDE Equipamentos

**UDE010** Un Equipamento.
Equipamento esportivo para campo de pelota basca, formado por linha de falta formada por barra metálica e acessórios regulamentares, segundo norma federativa.
Inclui: Marcação. Colocação do equipamento.
Critério de medição de projeto: Número de unidades previstas, segundo documentação gráfica de Projeto.
Critério de quantitativos de obra: Medir-se-á o número de unidades realmente executadas segundo especificações de Projeto.

| Código | Un | Descrição | Rendimento | Preço | Importância |
|---|---|---|---|---|---|
| mt47ede010c | Un | Equipamento esportivo para campo de pelota basca, composto de linha de falta com barra metálica e acessórios regulamentares, segundo norma federativa. (material) | 1.000 | 458.86 | 458.86 |
| mo041 | h | Oficial de obras de construção civil. (mão de obra) | 1.045 | 32.24 | 33.69 |
| mo087 | h | Ajudante de obras de construção civil. (mão de obra) | 1.045 | 30.23 | 31.59 |
| % | % | Custos diretos complementares | 2 % | 524.14 | 10.48 |
|  |  | Custos diretos |  |  | 534.62 |
