# Caixa de ligação elétrica

- Propriedade do ficheiro: CYPE INGENIEROS, S.A.
- Formato: FIEBDC-3/2002
- Âmbito geográfico: Brasil
- Moeda: BRL
- Custos indiretos: 3.00 %
- Despesas gerais: 13.00 %
- Lucro: 6.00 %
- IVA: 17.00 %

## U Urbanização interna do lote

### UI Iluminacão exterior

#### UIA Caixas

**UIA010** Un Caixa de ligação elétrica.
Caixa de ligação elétrica, pré-fabricada de concreto, sem fundo, visitável, de 40x40x40 cm de medidas interiores, com paredes rebaixadas para a entrada de tubos, capaz de suportar uma carga de 400 kN, com marco de aço galvanizado e tampa de concreto armado aligeirado, de 49,5x48,5 cm, para caixa de ligação elétrica, capaz de suportar uma carga de 125 kN; escavação prévia com meios mecânicos e posterior enchimento do tardoz com material granular.
Inclui: Marcação. Escavação com meios mecânicos. Eliminação das terras soltas do fundo da escavação. Colocação da caixa pré-fabricada. Execução de furos para ligação de tubos. Ligação dos tubos à caixa. Colocação da tampa e dos acessórios. Enchimento do tardoz.
Critério de medição de projeto: Número de unidades previstas, segundo documentação gráfica de Projeto.
Critério de quantitativos de obra: Medir-se-á o número de unidades realmente executadas segundo especificações de Projeto.

| Código | Un | Descrição | Rendimento | Preço | Importância |
|---|---|---|---|---|---|
| mt35arg100b | Un | Caixa de ligação elétrica, pré-fabricada de concreto, sem fundo, visitável, de 40x40x40 cm de medidas interiores, com paredes rebaixadas para a entrada de tubos, capaz de suportar uma carga de 400 kN. (material) | 1.000 | 75.31 | 75.31 |
| mt35arg105b | Un | Marco de aço galvanizado e tampa de concreto armado aligeirado, de 49,5x48,5 cm, para caixa de ligação elétrica, capaz de suportar uma carga de 125 kN. (material) | 1.000 | 188.05 | 188.05 |
| mt01arr010a | t | Brita de pedreira, de 19 a 25 mm de diâmetro. (material) | 0.442 | 32.39 | 14.32 |
| mq01ret020b | h | Retroescavadeira sobre pneus, de 70 kW. (equipamento) | 0.036 | 150.44 | 5.42 |
| mo020 | h | Pedreiro. (mão de obra) | 0.523 | 32.24 | 16.86 |
| mo077 | h | Ajudante de pedreiro. (mão de obra) | 0.563 | 30.23 | 17.02 |
| % | % | Custos diretos complementares | 2 % | 316.98 | 6.34 |
|  |  | Custos diretos |  |  | 323.32 |
