# Caixa de ligação elétrica

- Propriedade do ficheiro: CYPE INGENIEROS, S.A.
- Formato: FIEBDC-3/2002
- Âmbito geográfico: Brasil
- Moeda: BRL
- Custos indiretos: 3.00 %
- Despesas gerais: 13.00 %
- Lucro: 6.00 %
- IVA: 17.00 %

## U Urbanização interna do lote

### UI Iluminacão exterior

#### UIA Caixas

**UIA010** Un Caixa de ligação elétrica.
Caixa de ligação elétrica, pré-fabricada de concreto, sem fundo, visitável, de 80x80x110 cm de medidas interiores, com paredes rebaixadas para a entrada de tubos, capaz de suportar uma carga de 400 kN, com marco de aço galvanizado e tampa de concreto armado aligeirado, de 89,5x88,5 cm, para caixa de ligação elétrica, capaz de suportar uma carga de 125 kN.
Inclui: Marcação. Colocação da caixa pré-fabricada. Execução de furos para ligação de tubos. Ligação dos tubos à caixa. Colocação da tampa e dos acessórios.
Critério de medição de projeto: Número de unidades previstas, segundo documentação gráfica de Projeto.
Critério de quantitativos de obra: Medir-se-á o número de unidades realmente executadas segundo especificações de Projeto.

| Código | Un | Descrição | Rendimento | Preço | Importância |
|---|---|---|---|---|---|
| mt35arg100g | Un | Caixa de ligação elétrica, pré-fabricada de concreto, sem fundo, visitável, de 80x80x110 cm de medidas interiores, com paredes rebaixadas para a entrada de tubos, capaz de suportar uma carga de 400 kN. (material) | 1.000 | 706.41 | 706.41 |
| mt35arg105e | Un | Marco de aço galvanizado e tampa de concreto armado aligeirado, de 89,5x88,5 cm, para caixa de ligação elétrica, capaz de suportar uma carga de 125 kN. (material) | 1.000 | 752.20 | 752.20 |
| mo020 | h | Pedreiro. (mão de obra) | 0.523 | 32.24 | 16.86 |
| mo077 | h | Ajudante de pedreiro. (mão de obra) | 0.543 | 30.23 | 16.41 |
| % | % | Custos diretos complementares | 2 % | 1491.88 | 29.84 |
|  |  | Custos diretos |  |  | 1521.72 |
