# Limpeza do terreno

- Propriedade do ficheiro: CYPE INGENIEROS, S.A.
- Formato: FIEBDC-3/2002
- Âmbito geográfico: Brasil
- Moeda: BRL
- Custos indiretos: 3.00 %
- Despesas gerais: 13.00 %
- Lucro: 6.00 %
- IVA: 17.00 %

## U Urbanização interna do lote

### UJ Jardinagem

#### UJA Preparação do terreno

**UJA010** m² Limpeza do terreno.
Limpeza do terreno, com meios mecânicos, através de tractor agrícola equipado com roçadora de martelos.
Inclui: Preparação da superfície de trabalho. Limpeza do terreno. Corte e empilhamento dos restos vegetais da limpeza do terreno.
Critério de medição de projeto: Superfície medida em projeção horizontal, segundo documentação gráfica de Projeto.
Critério de quantitativos de obra: Medir-se-á, em projeção horizontal, a superfície realmente executada segundo especificações de Projeto.

| Código | Un | Descrição | Rendimento | Preço | Importância |
|---|---|---|---|---|---|
| mq09tra020 | h | Tractor agrícola, de 48 kW, equipado com roçadora de martelos, de 1,5 a 2 m de largura de trabalho. (equipamento) | 0.001 | 173.02 | 0.17 |
| % | % | Custos diretos complementares | 2 % | 0.17 | 0.00 |
|  |  | Custos diretos |  |  | 0.17 |
