# Equipamento automático de cloração salina

- Propriedade do ficheiro: CYPE INGENIEROS, S.A.
- Formato: FIEBDC-3/2002
- Âmbito geográfico: Brasil
- Moeda: BRL
- Custos indiretos: 3.00 %
- Despesas gerais: 13.00 %
- Lucro: 6.00 %
- IVA: 17.00 %

## U Urbanização interna do lote

### UP Piscinas

#### UPA Equipamentos de controle e cloração salina

**UPA010** Un Equipamento automático de cloração salina.
Equipamento de electrólise salina para geração de cloro, para uma piscina de 150 m³ de capacidade, produção de cloro 32 g/h, com ecrã tátil, detector de gás, fluxostato, porta-sondas compacto, de entradas e saídas digitais para controle de outros equipamentos da piscina, porta Ethernet e possibilidade de controle desde smartphone ou tablet através de aplicação para IOS (iPhone e iPad) e Android.
Inclui: Colocação e fixação do equipamento. Colocação e fixação de acessórios e peças especiais. Verificação do correto funcionamento da instalação.
Critério de medição de projeto: Número de unidades previstas, segundo documentação gráfica de Projeto.
Critério de quantitativos de obra: Medir-se-á o número de unidades realmente executadas segundo especificações de Projeto.

| Código | Un | Descrição | Rendimento | Preço | Importância |
|---|---|---|---|---|---|
| mt47pec110d | Un | Equipamento de electrólise salina para geração de cloro, para uma piscina de 150 m³ de capacidade, produção de cloro 32 g/h, com ecrã tátil, detector de gás, fluxostato, porta-sondas compacto, de entradas e saídas digitais para controle de outros equipamentos da piscina, porta Ethernet e possibilidade de controle desde smartphone ou tablet através de aplicação para IOS (iPhone e iPad) e Android. (material) | 1.000 | 5130.68 | 5130.68 |
| mo008 | h | Encanador. (mão de obra) | 3.396 | 40.91 | 138.93 |
| mo107 | h | Ajudante de encanador. (mão de obra) | 3.396 | 30.78 | 104.53 |
| % | % | Custos diretos complementares | 2 % | 5374.14 | 107.48 |
|  |  | Custos diretos |  |  | 5481.62 |
