# Bomba elétrica para piscina

- Propriedade do ficheiro: CYPE INGENIEROS, S.A.
- Formato: FIEBDC-3/2002
- Âmbito geográfico: Brasil
- Moeda: BRL
- Custos indiretos: 3.00 %
- Despesas gerais: 13.00 %
- Lucro: 6.00 %
- IVA: 17.00 %

## U Urbanização interna do lote

### UP Piscinas

#### UPD Equipamentos de tratamento de águas

**UPD020** Un Bomba elétrica para piscina.
Bomba elétrica auto-aspirante de polipropileno reforçado com fibra de vidro, com uma potência de 1,46 kW, 3000 r.p.m., fecho mecânico de aço inoxidável AISI 316, motor assíncrono, proteção IP55, isolamento classe F, para alimentação trifásica a 230/400 V e 50 Hz de frequência, vazão máxima 26 m³/h para uma pressão de 10 m.c.a. e nível de pressão sonora 71 dBA. Inclusive pré-filtro.
Inclui: Colocação. Ligação e verificação do seu correto funcionamento.
Critério de medição de projeto: Número de unidades previstas, segundo documentação gráfica de Projeto.
Critério de quantitativos de obra: Medir-se-á o número de unidades realmente executadas segundo especificações de Projeto.

| Código | Un | Descrição | Rendimento | Preço | Importância |
|---|---|---|---|---|---|
| mt47ped100ve | Un | Bomba elétrica auto-aspirante de polipropileno reforçado com fibra de vidro, com uma potência de 1,46 kW, 3000 r.p.m., fecho mecânico de aço inoxidável AISI 316, motor assíncrono, proteção IP55, isolamento classe F, para alimentação trifásica a 230/400 V e 50 Hz de frequência, vazão máxima 26 m³/h para uma pressão de 10 m.c.a. e nível de pressão sonora 71 dBA, inclusive pré-filtro. (material) | 1.000 | 16327.14 | 16327.14 |
| mo008 | h | Encanador. (mão de obra) | 1.568 | 40.91 | 64.15 |
| mo107 | h | Ajudante de encanador. (mão de obra) | 1.568 | 30.78 | 48.26 |
| % | % | Custos diretos complementares | 2 % | 16439.55 | 328.79 |
|  |  | Custos diretos |  |  | 16768.34 |
