# Bomba elétrica para piscina

- Propriedade do ficheiro: CYPE INGENIEROS, S.A.
- Formato: FIEBDC-3/2002
- Âmbito geográfico: Brasil
- Moeda: BRL
- Custos indiretos: 3.00 %
- Despesas gerais: 13.00 %
- Lucro: 6.00 %
- IVA: 17.00 %

## U Urbanização interna do lote

### UP Piscinas

#### UPD Equipamentos de tratamento de águas

**UPD020** Un Bomba elétrica para piscina.
Bomba elétrica centrífuga de ferro fundido, com uma potência de 4 kW, 1500 r.p.m., fecho mecânico e eixo de aço inoxidável AISI 316, motor assíncrono, proteção IP54, isolamento classe F, para alimentação trifásica a 400/690 V e 50 Hz de frequência, vazão máxima 88 m³/h para uma pressão de 10 m.c.a. e nível de pressão sonora 70 dBA. Inclusive pré-filtro.
Inclui: Colocação. Ligação e verificação do seu correto funcionamento.
Critério de medição de projeto: Número de unidades previstas, segundo documentação gráfica de Projeto.
Critério de quantitativos de obra: Medir-se-á o número de unidades realmente executadas segundo especificações de Projeto.

| Código | Un | Descrição | Rendimento | Preço | Importância |
|---|---|---|---|---|---|
| mt47ped101bb | Un | Bomba elétrica centrífuga de ferro fundido, com uma potência de 4 kW, 1500 r.p.m., fecho mecânico e eixo de aço inoxidável AISI 316, motor assíncrono, proteção IP54, isolamento classe F, para alimentação trifásica a 400/690 V e 50 Hz de frequência, vazão máxima 88 m³/h para uma pressão de 10 m.c.a. e nível de pressão sonora 70 dBA, inclusive pré-filtro. (material) | 1.000 | 10781.27 | 10781.27 |
| mo008 | h | Encanador. (mão de obra) | 1.568 | 40.91 | 64.15 |
| mo107 | h | Ajudante de encanador. (mão de obra) | 1.568 | 30.78 | 48.26 |
| % | % | Custos diretos complementares | 2 % | 10893.68 | 217.87 |
|  |  | Custos diretos |  |  | 11111.55 |
