# Revestimento contínuo decorativo de tanque de piscina com microcimento

- Propriedade do ficheiro: CYPE INGENIEROS, S.A.
- Formato: FIEBDC-3/2002
- Âmbito geográfico: Brasil
- Moeda: BRL
- Custos indiretos: 3.00 %
- Despesas gerais: 13.00 %
- Lucro: 6.00 %
- IVA: 17.00 %

## U Urbanização interna do lote

### UP Piscinas

#### UPU Revestimentos contínuos de microcimento

**UPU010** m² Revestimento contínuo decorativo de tanque de piscina com microcimento.
Revestimento contínuo decorativo com microcimento, em tanques de piscina. CAMADA BASE: microcImento monocomponente hidrófugo, cor branca neutro, em duas camadas, (1,5 kg/m² cada camada) e malha de fibra de vidro anti-álcalis, de 160 g/m² de massa superficial; com prévia aplicação de líquido de limpeza, biodegradável. CAMADA DECORATIVA: microcImento monocomponente hidrófugo, acabamento liso, cor branco, em duas camadas, (1 kg/m² cada camada); com prévia aplicação de líquido de limpeza, biodegradável. CAMADA DE VEDAÇÃO: protetor hidrófugo em base aquosa.
Inclui: Limpeza da superfície suporte, através da projeção de jato de água à pressão. Umedecimento da superfície. Limpeza da superfície suporte com o líquido de limpeza e posterior escovamento. Enxágue. Aspiração da superfície. Aplicação da camada base. Colocação da malha embutida na camada base. Raspagem das irregularidades existentes na camada base. Limpeza da camada base com o liquido de limpeza e posterior escovamento. Enxágue. Aspiração da superfície. Aplicação da camada decorativa. Polimento mecânico. Varredela e aspiração da superfície. Aplicação da camada de vedante.
Critério de medição de projeto: Superfície medida segundo documentação gráfica de Projeto.
Critério de quantitativos de obra: Medir-se-á a superfície realmente executada segundo especificações de Projeto.

| Código | Un | Descrição | Rendimento | Preço | Importância |
|---|---|---|---|---|---|
| mt28mcm010d | l | Líquido de limpeza, biodegradável, para aplicar com pulverizador, para a eliminação de sais solúveis e eflorescências. (material) | 0.400 | 11.59 | 4.64 |
| mt28mcm030d | kg | MicrocImento monocomponente hidrófugo, cor branca neutro, composto de cimento, inertes selecionados e aditivos, como camada base, prévia amassamento com água, para aplicar com desempenadeira metálica. (material) | 3.000 | 11.72 | 35.16 |
| mt28mcm060f | m² | Malha de fibra de vidro anti-álcalis, de 160 g/m² de massa superficial e de 1x50 m, para armar microcimentos. (material) | 1.050 | 4.97 | 5.22 |
| mt28mcm020dW1b | kg | MicrocImento monocomponente hidrófugo, acabamento liso, cor branco, composto de cimento, inertes selecionados e aditivos, como camada decorativa, prévia amassamento com água, para aplicar com desempenadeira metálica. (material) | 2.000 | 15.78 | 31.56 |
| mt08aaa010a | m³ | Água. (material) | 0.004 | 3.83 | 0.02 |
| mt28mcm040d | l | Protetor hidrófugo em base aquosa, com efeito anti-fúngico e prevenção de eflorescências, permeável ao vapor de água e com alta resistência a agentes atmosféricos e a ciclos de gelo-degelo, para tratamento superficial hidrofugante, aplicado em suportes porosos com desempenadeira de esponja grossa. (material) | 0.050 | 19.83 | 0.99 |
| mq08lch020a | h | Equipamento de jato de água à pressão. (equipamento) | 0.104 | 22.57 | 2.35 |
| mo020 | h | Pedreiro. (mão de obra) | 0.732 | 33.34 | 24.40 |
| mo113 | h | Auxiliar de serviços gerais. (mão de obra) | 1.415 | 28.94 | 40.95 |
| % | % | Custos diretos complementares | 2 % | 145.29 | 2.91 |
|  |  | Custos diretos |  |  | 148.20 |
