# Muro de elementos vazados de alvenaria para vedação de terreno, sobre muro

- Propriedade do ficheiro: CYPE INGENIEROS, S.A.
- Formato: FIEBDC-3/2002
- Âmbito geográfico: Brasil
- Moeda: BRL
- Custos indiretos: 3.00 %
- Despesas gerais: 13.00 %
- Lucro: 6.00 %
- IVA: 17.00 %

## U Urbanização interna do lote

### UV Vedações

#### UVC Elemento vazado

**UVC010** m² Muro de elementos vazados de alvenaria para vedação de terreno, sobre muro.
Vedação de terreno formada por muro de elementos vazados de alvenaria de elementos vazados decorativos pré-fabricados de concreto, de 38,5x38,5x7 cm, assentes com argamassa de cimento, confeccionada em obra, dosificação 1:6, sobre muro de alvenaria ou concreto.
Critérios considerados na determinação do preço da unidade de obra: O preço não inclui o muro.
Inclui: Marcação das paredes a realizar. Colocação e aprumo de prumos de referência. Colocação de fios entre prumos. Colocação de fios de prumo fixos nas arestas. Colocação das peças. Correção de falhas das juntas e limpeza do paramento.
Critério de medição de projeto: Superfície medida segundo documentação gráfica de Projeto.
Critério de quantitativos de obra: Medir-se-á a superfície realmente executada segundo especificações de Projeto.

| Código | Un | Descrição | Rendimento | Preço | Importância |
|---|---|---|---|---|---|
| mt08aaa010a | m³ | Água. (material) | 0.006 | 3.83 | 0.02 |
| mt01arg005a | t | Areia de pedreira, para argamassa preparada em obra. (material) | 0.006 | 51.13 | 0.31 |
| mt08cem042 | kg | Cimento branco em sacos. (material) | 1.000 | 1.23 | 1.23 |
| mt08cal011a | kg | Cal aérea hidratada, com um conteúdo total de óxido de cálcio e óxido de magnésio maior ou igual a 90%, em sacos. (material) | 1.000 | 1.11 | 1.11 |
| mt20ceh015i | Un | Elemento vazado decorativo pré-fabricado de concreto, de 38,5x38,5x7 cm. (material) | 6.000 | 17.23 | 103.38 |
| mq06hor010 | h | Betoneira elétrica com uma capacidade de amassamento de 160 l. (equipamento) | 0.005 | 13.50 | 0.07 |
| op00amo010 |  | Esmerilhadeira. | 1.000 | 0.00 | 0.00 |
| mo041 | h | Oficial de obras de construção civil. (mão de obra) | 0.572 | 33.34 | 19.07 |
| mo087 | h | Ajudante de obras de construção civil. (mão de obra) | 0.607 | 31.49 | 19.11 |
| % | % | Custos diretos complementares | 2 % | 144.30 | 2.89 |
|  |  | Custos diretos |  |  | 147.19 |
