# Borda metálica de aço corten

- Propriedade do ficheiro: CYPE INGENIEROS, S.A.
- Formato: FIEBDC-3/2002
- Âmbito geográfico: Brasil
- Moeda: BRL
- Custos indiretos: 3.00 %
- Despesas gerais: 13.00 %
- Lucro: 6.00 %
- IVA: 17.00 %

## U Urbanização interna do lote

### UX Pisos exteriores

#### UXD Bordas

**UXD010** m Borda metálica de aço corten.
Formação de borda e limite de piso através da colocação sobre lastro de concreto C20 classe de agressividade ambiental I e tipo de ambiente rural, brita 1, consistência S50 de barras de aço corten de 150 mm de altura e 10,0 mm de espessura, unidas entre si através de elementos metálicos de ancoragem soldados às barras. Inclusive marcação, escavação manual do terreno, colocação em obra do concreto, cortes, elementos metálicos de ancoragem soldados às barras, resolução das uniões entre peças, resolução de esquinas, enchimento e compactação do terreno contíguo à borda já colocada, limpeza e eliminação de material restante.
Inclui: Preparação do terreno. Escavação da vala. Execução da base de concreto. Colocação das barras. Ligação entre barras. Resolução de esquinas. Enchimento da vala e compactação do terreno. Limpeza e eliminação do material sobrante.
Critério de medição de projeto: Comprimento medido segundo documentação gráfica de Projeto.
Critério de quantitativos de obra: Medir-se-á o comprimento realmente executado segundo especificações de Projeto.

| Código | Un | Descrição | Rendimento | Preço | Importância |
|---|---|---|---|---|---|
| mt18bme020b | m | Borda metálica de barras de aço corten de 150 mm de altura e 10 mm de espessura, unidas entre si através de elementos metálicos de ancoragem soldados às barras, inclusive elementos metálicos de ancoragem soldados às barras. (material) | 1.050 | 87.27 | 91.63 |
| mt10hmf060ana | m³ | Concreto simples C20 classe de agressividade ambiental I e tipo de ambiente rural, brita 1, consistência S50, dosado em central, segundo ABNT NBR 8953. (material) | 0.045 | 318.46 | 14.33 |
| mo041 | h | Oficial de obras de construção civil. (mão de obra) | 0.314 | 33.34 | 10.47 |
| % | % | Custos diretos complementares | 2 % | 116.43 | 2.33 |
|  |  | Custos diretos |  |  | 118.76 |
