# Ensaio de corpos-de-prova prismáticos

- Propriedade do ficheiro: CYPE INGENIEROS, S.A.
- Formato: FIEBDC-3/2002
- Âmbito geográfico: Brasil
- Moeda: BRL
- Custos indiretos: 3.00 %
- Despesas gerais: 13.00 %
- Lucro: 6.00 %
- IVA: 17.00 %

## X Controle de qualidade e ensaios

### XA Argamassas, gessos, cais, escaiolas e cimentos

#### XAM Argamassas

**XAM030** Un Ensaio de corpos-de-prova prismáticos.
Ensaios a realizar em laboratório acreditado na área técnica correspondente, sobre uma série de corpos-de-prova prismáticos de argamassa de cimento, recolhidos em obra, para a determinação das seguintes características: resistência à flexão e compressão, absorção de água, eflorescências. Incluindo deslocamento à obra e relatório de resultados.
Inclui: Deslocamento à obra. Coleta de amostras. Fabricação e cura de corpos-de-prova e realização de ensaios. Redação de relatório dos resultados dos ensaios realizados.
Critério de medição de projeto: Ensaio a realizar, segundo documentação do Plano de controle de qualidade.

| Código | Un | Descrição | Rendimento | Preço | Importância |
|---|---|---|---|---|---|
| mt49des010 | Un | Repercussão por deslocamento à obra para a coleta de amostras. (material) | 1.000 | 1.92 | 1.92 |
| mt49moc020 | Un | Coleta em obra de amostras de argamassa de cimento, cujo peso não exceda 50 kg. (material) | 1.000 | 83.23 | 83.23 |
| mt49moc030 | Un | Ensaio mecânico para determinar as resistências à flexão e compressão em 3, 7 e 28 dias de idade sobre nove corpos-de-prova de 4x4x16 cm, fabricados e curados em laboratório. (material) | 1.000 | 412.26 | 412.26 |
| mt49moc090 | Un | Ensaio para determinar a absorção de água de uma amostra de argamassa, sobre três corpos-de-prova de 4x4x16 cm, previamente fabricados. (material) | 1.000 | 252.58 | 252.58 |
| mt49moc070 | Un | Ensaio para determinar as eflorescências de uma amostra de argamassa, segundo normas do bloco cerâmico, sobre seis corpos-de-prova de 4x4x16 cm, previamente fabricados. (material) | 1.000 | 321.25 | 321.25 |
| mt49moc120 | Un | Relatório de resultados dos ensaios realizados sobre uma amostra de argamassa de cimento. (material) | 1.000 | 249.69 | 249.69 |
| % | % | Custos diretos complementares | 2 % | 1320.93 | 26.42 |
|  |  | Custos diretos |  |  | 1347.35 |
