# Ensaio de perfil de PVC para esquadria

- Propriedade do ficheiro: CYPE INGENIEROS, S.A.
- Formato: FIEBDC-3/2002
- Âmbito geográfico: Brasil
- Moeda: BRL
- Custos indiretos: 3.00 %
- Despesas gerais: 13.00 %
- Lucro: 6.00 %
- IVA: 17.00 %

## X Controle de qualidade e ensaios

### XC Esquadrias

#### XCP De PVC

**XCP010** Un Ensaio de perfil de PVC para esquadria.
Ensaios a realizar em laboratório acreditado na área técnica correspondente, sobre uma amostra, recolhida em obra, de perfil de PVC utilizado na fabricação de esquadria, para a determinação das seguintes características: comportamento ao calor, resistência ao impacto. Incluindo deslocamento à obra e relatório de resultados.
Inclui: Deslocamento à obra. Coleta de amostras. Realização dos ensaios. Redação de relatório dos resultados dos ensaios realizados.
Critério de medição de projeto: Ensaio a realizar, segundo documentação do Plano de controle de qualidade.

| Código | Un | Descrição | Rendimento | Preço | Importância |
|---|---|---|---|---|---|
| mt49des010 | Un | Repercussão por deslocamento à obra para a coleta de amostras. (material) | 1.000 | 1.92 | 1.92 |
| mt49alp020 | Un | Coleta em obra de amostras de elementos de esquadria de PVC. (material) | 1.000 | 76.86 | 76.86 |
| mt49alp050 | Un | Ensaio para determinar o comportamento ao calor de uma amostra de perfis de PVC. (material) | 1.000 | 92.43 | 92.43 |
| mt49alp060 | Un | Ensaio para determinar a resistência ao impacto de uma amostra de perfis de PVC. (material) | 1.000 | 221.49 | 221.49 |
| mt49alp030 | Un | Relatório de resultados dos ensaios realizados sobre uma amostra de esquadria de PVC. (material) | 1.000 | 231.53 | 231.53 |
| % | % | Custos diretos complementares | 2 % | 624.23 | 12.48 |
|  |  | Custos diretos |  |  | 636.71 |
