# Ensaio físico-químico de corpos-de-prova de concreto endurecido

- Propriedade do ficheiro: CYPE INGENIEROS, S.A.
- Formato: FIEBDC-3/2002
- Âmbito geográfico: Brasil
- Moeda: BRL
- Custos indiretos: 3.00 %
- Despesas gerais: 13.00 %
- Lucro: 6.00 %
- IVA: 17.00 %

## X Controle de qualidade e ensaios

### XE Estruturas de concreto armado

#### XEI Ensaios não destrutivos

**XEI080** Un Ensaio físico-químico de corpos-de-prova de concreto endurecido.
Ensaio físico-químico a realizar em laboratório acreditado na área técnica correspondente, sobre corpos-de-prova de concreto endurecido, recolhidos em obra, para a determinação das seguintes características: porosidade, densidade real e densidade aparente; presença de cimento aluminoso; quantidade de cimento, composição ponderal e relação água/cimento. Incluindo deslocamento à obra.
Inclui: Deslocamento à obra. Coleta de amostras. Realização dos ensaios.
Critério de medição de projeto: Ensaio a realizar, segundo documentação do Plano de controle de qualidade.

| Código | Un | Descrição | Rendimento | Preço | Importância |
|---|---|---|---|---|---|
| mt49des010 | Un | Repercussão por deslocamento à obra para a coleta de amostras. (material) | 1.000 | 1.92 | 1.92 |
| mt49hoe020 | Un | Coleta em obra de amostras de concreto endurecido, cujo peso não exceda 50 kg. (material) | 1.000 | 83.23 | 83.23 |
| mt49hoe040 | Un | Ensaio para determinar a porosidade e densidade real e aparente de uma amostra de concreto endurecido. (material) | 1.000 | 179.10 | 179.10 |
| mt49hoe050 | Un | Ensaio qualitativo para determinar a presença de cimento aluminoso em uma amostra de concreto endurecido. (material) | 1.000 | 319.31 | 319.31 |
| mt49hoe090 | Un | Ensaio para determinar a quantidade de cimento de uma amostra de concreto endurecido, determinando a composição ponderal e a relação água/cimento. (material) | 1.000 | 966.65 | 966.65 |
| % | % | Custos diretos complementares | 2 % | 1550.21 | 31.00 |
|  |  | Custos diretos |  |  | 1581.21 |
