# Extração e ensaio à compressão de corpos-de-prova

- Propriedade do ficheiro: CYPE INGENIEROS, S.A.
- Formato: FIEBDC-3/2002
- Âmbito geográfico: Brasil
- Moeda: BRL
- Custos indiretos: 3.00 %
- Despesas gerais: 13.00 %
- Lucro: 6.00 %
- IVA: 17.00 %

## X Controle de qualidade e ensaios

### XE Estruturas de concreto armado

#### XEI Ensaios não destrutivos

**XEI090** Un Extração e ensaio à compressão de corpos-de-prova.
Ensaio a realizar em laboratório acreditado na área técnica correspondente, para determinar a resistência à compressão de um concreto endurecido, através da extração de corpo-de-prova de 125 mm de diâmetro e 250 mm de comprimento através de sonda rotativa de muro. Incluindo deslocamento à obra e enchimento dos furos.
Inclui: Deslocamento à obra. Extração de corpos-de-prova. Enchimento de furos. Realização dos ensaios.
Critério de medição de projeto: Ensaio a realizar, segundo documentação do Plano de controle de qualidade.

| Código | Un | Descrição | Rendimento | Preço | Importância |
|---|---|---|---|---|---|
| mt49des010 | Un | Repercussão por deslocamento à obra para a coleta de amostras. (material) | 1.000 | 1.92 | 1.92 |
| mt49hoc030e | Un | Extração de testemunho de concreto endurecido de 125 mm de diâmetro e 250 mm de comprimento através de sonda rotativa, talhamento, alisamento e ensaio para determinar a resistência à compressão, sem incluir sondagem nem reposição de revestimentos ou recobrimentos. (material) | 1.000 | 417.64 | 417.64 |
| mt49hoc040q | Un | Enchimento de orifícios com argamassa epóxi, de 125 mm de diâmetro, em cortinas. (material) | 1.000 | 72.03 | 72.03 |
| % | % | Custos diretos complementares | 2 % | 491.59 | 9.83 |
|  |  | Custos diretos |  |  | 501.42 |
