# Ensaio de telas eletrossoldadas de um mesmo lote

- Propriedade do ficheiro: CYPE INGENIEROS, S.A.
- Formato: FIEBDC-3/2002
- Âmbito geográfico: Brasil
- Moeda: BRL
- Custos indiretos: 3.00 %
- Despesas gerais: 13.00 %
- Lucro: 6.00 %
- IVA: 17.00 %

## X Controle de qualidade e ensaios

### XE Estruturas de concreto armado

#### XEM Malhas eletro-soldadas

**XEM010** Un Ensaio de telas eletrossoldadas de um mesmo lote.
Ensaio a realizar em laboratório acreditado na área técnica correspondente, sobre uma amostra de telas eletrossoldadas, tomada da obra, para a determinação das seguintes características: dobragem simples sobre duas malhas do mesmo lote segundo ISO 15630-2.
Inclui: Deslocamento à obra. Coleta de amostras. Realização dos ensaios. Redação de relatório dos resultados dos ensaios realizados.
Critério de medição de projeto: Ensaio a realizar, segundo documentação do Plano de controle de qualidade.

| Código | Un | Descrição | Rendimento | Preço | Importância |
|---|---|---|---|---|---|
| mt49arm030 | Un | Ensaio para determinar a presença ou ausência de fendas através da dobragem simples sobre uma amostra de duas telas eletrossoldadas do mesmo lote, segundo ISO 15630-2, inclusive deslocamento à obra, coleta de amostra e relatório de resultados. (material) | 1.000 | 36.87 | 36.87 |
| % | % | Custos diretos complementares | 2 % | 36.87 | 0.74 |
|  |  | Custos diretos |  |  | 37.61 |
