# Ensaio de calda betuminosa

- Propriedade do ficheiro: CYPE INGENIEROS, S.A.
- Formato: FIEBDC-3/2002
- Âmbito geográfico: Brasil
- Moeda: BRL
- Custos indiretos: 3.00 %
- Despesas gerais: 13.00 %
- Lucro: 6.00 %
- IVA: 17.00 %

## X Controle de qualidade e ensaios

### XH Materiais betuminosos

#### XHB Misturas betuminosas

**XHB020** Un Ensaio de calda betuminosa.
Ensaios a realizar em laboratório acreditado na área técnica correspondente, sobre uma amostra de calda betuminosa, recolhida em obra, para a determinação das seguintes características: resistência ao desgaste por abrasão, par de torção. Incluindo deslocamento à obra, coleta de amostra e relatório de resultados.
Inclui: Deslocamento à obra. Coleta de amostras. Realização dos ensaios. Redação de relatório dos resultados dos ensaios realizados.
Critério de medição de projeto: Ensaio a realizar, segundo documentação do Plano de controle de qualidade.

| Código | Un | Descrição | Rendimento | Preço | Importância |
|---|---|---|---|---|---|
| mt49des010 | Un | Repercussão por deslocamento à obra para a coleta de amostras. (material) | 1.000 | 1.92 | 1.92 |
| mt49lbi005 | Un | Coleta de uma amostra de calda betuminosa. (material) | 1.000 | 64.92 | 64.92 |
| mt49lbi015 | Un | Ensaio para determinar a resistência ao desgaste por abrasão de uma amostra de calda betuminosa. (material) | 1.000 | 266.21 | 266.21 |
| mt49lbi020 | Un | Ensaio para determinar o par de torção de uma amostra de calda betuminosa. (material) | 1.000 | 259.71 | 259.71 |
| mt49lbi120 | Un | Relatório de resultados dos ensaios realizados sobre uma amostra de calda betuminosa. (material) | 1.000 | 249.69 | 249.69 |
| % | % | Custos diretos complementares | 2 % | 842.45 | 16.85 |
|  |  | Custos diretos |  |  | 859.30 |
