# Ensaio de telhas cerâmicas

- Propriedade do ficheiro: CYPE INGENIEROS, S.A.
- Formato: FIEBDC-3/2002
- Âmbito geográfico: Brasil
- Moeda: BRL
- Custos indiretos: 3.00 %
- Despesas gerais: 13.00 %
- Lucro: 6.00 %
- IVA: 17.00 %

## X Controle de qualidade e ensaios

### XL Materiais cerâmicos

#### XLT Telhas

**XLT010** Un Ensaio de telhas cerâmicas.
Ensaios a realizar em laboratório acreditado na área técnica correspondente, sobre uma amostra de telha cerâmica, recolhida em obra, para a determinação das seguintes características: características geométricas e defeitos estruturais, permeabilidade à água, resistência ao impacto, resistência ao gelo.
Inclui: Deslocamento à obra. Coleta de amostras. Realização dos ensaios. Redação de relatório dos resultados dos ensaios realizados.
Critério de medição de projeto: Ensaio a realizar, segundo documentação do Plano de controle de qualidade.

| Código | Un | Descrição | Rendimento | Preço | Importância |
|---|---|---|---|---|---|
| mt49des010 | Un | Repercussão por deslocamento à obra para a coleta de amostras. (material) | 1.000 | 1.94 | 1.94 |
| mt49tac020 | Un | Coleta em obra de amostras de telhas cerâmicas, cujo peso não exceda 50 kg. (material) | 1.000 | 77.78 | 77.78 |
| mt49tac070 | Un | Ensaio para determinar as características geométricas e defeitos estruturais de uma amostra de telhas cerâmicas. (material) | 1.000 | 260.65 | 260.65 |
| mt49tac040 | Un | Ensaio para determinar a permeabilidade á água de uma amostra de telhas cerâmicas. (material) | 1.000 | 441.02 | 441.02 |
| mt49tac060 | Un | Ensaio para determinar a resistência ao impacto de uma amostra de telhas cerâmicas. (material) | 1.000 | 124.08 | 124.08 |
| mt49tac080 | Un | Ensaio para determinar a resistência ao gelo de uma amostra de telhas cerâmicas. (material) | 1.000 | 651.15 | 651.15 |
| mt49tac030 | Un | Relatório de resultados dos ensaios realizados sobre uma amostra de telhas cerâmicas. (material) | 1.000 | 233.42 | 233.42 |
| % | % | Custos diretos complementares | 2 % | 1790.04 | 35.80 |
|  |  | Custos diretos |  |  | 1825.84 |
