# Poste refletor

- Propriedade do ficheiro: CYPE INGENIEROS, S.A.
- Formato: FIEBDC-3/2002
- Âmbito geográfico: Brasil
- Moeda: BRL
- Custos indiretos: 3.00 %
- Despesas gerais: 13.00 %
- Lucro: 6.00 %
- IVA: 17.00 %

## Y Segurança e saúde

### YS Sinalização provisória de obras

#### YSB Balizamento

**YSB090** Un Poste refletor.
Fornecimento e colocação sobre a faixa de rodagem de poste cilíndrico flexível de polietileno, de 200 mm de diâmetro e 750 mm de altura, cor amarelo, com 2 bandas de retro-reflexão nível 2 (H.I.). Inclusive parafusos e elementos de fixação ao piso, manutenção em condições seguras durante todo o período de tempo necessário e desmontagem.
Inclui: Marcação. Colocação dos postes. Desmontagem posterior. Remoção para contentor.
Critério de medição de projeto: Número de unidades previstas, segundo Plano de Segurança e Saúde.
Critério de quantitativos de obra: Medir-se-á o número de unidades realmente colocadas segundo especificações do Plano de Segurança e Saúde.

| Código | Un | Descrição | Rendimento | Preço | Importância |
|---|---|---|---|---|---|
| mt50bal090s | Un | Poste cilíndrico flexível de polietileno, de 200 mm de diâmetro e 750 mm de altura, cor amarelo, com 2 bandas de retro-reflexão nível 2 (H.I.). (material) | 1.000 | 122.35 | 122.35 |
| mo120 | h | Operário Montador de proteções e sinalização de Segurança e Saúde. (mão de obra) | 0.157 | 27.81 | 4.37 |
| % | % | Custos diretos complementares | 2 % | 126.72 | 2.53 |
|  |  | Custos diretos |  |  | 129.25 |
