# Montagem e desmontagem de grua torre

- Propriedade do ficheiro: CYPE Ingenieros S.A.
- Formato: FIEBDC-3/2016
- Programa: Gerador de preços para construção civil. CYPE Ingenieros, S.A.
- Data: 26/09/2024
- Âmbito geográfico: Brasil
- Moeda: BRL
- Custos indiretos: 3 %
- Despesas gerais: 13 %
- Lucro: 6 %
- IVA: 17 %

## 0 Trabalhos preliminares

### 0X Andaimes e equipamento de elevação

#### 0XT Gruas torre

**0XT030** Un Montagem e desmontagem de grua torre.
Montagem e desmontagem de grua torre de obra para elevação e transporte de materiais, de 40 m de lança, 1000 kg de carga máxima na ponta e 30 m de altura abaixo do gancho.
Critérios considerados na determinação do preço da unidade de obra: O preço não inclui a fundação.
Inclui: Limpeza e preparação da superfície de apoio e proteção dos espaços afetados. Montagem e colocação dos componentes. Desmontagem e remoção da grua torre.
Critério de medição de projeto: Número de unidades previstas, segundo documentação gráfica de Projeto.
Critério de quantitativos de obra: Medir-se-á o número de unidades realmente executadas segundo especificações de Projeto.

| Código | Un | Descrição | Rendimento | Preço | Importância |
|---|---|---|---|---|---|
| mq07gto030kd | Un | Montagem e desmontagem de grua torre para transporte de materiais de 40 m de lança, 1000 kg de carga máxima na ponta e 30 m de altura abaixo do gancho. (equipamento) | 1 | 15283.41 | 15283.410 |
| % | % | Custos diretos complementares | 2 % | 15283.410 | 305.668 |
|  |  | Custos diretos |  |  | 15589.078 |
