# Caixa de concreto simples "in loco"

- Propriedade do ficheiro: CYPE Ingenieros S.A.
- Formato: FIEBDC-3/2016
- Programa: Gerador de preços para construção civil. CYPE Ingenieros, S.A.
- Data: 17/06/2024
- Âmbito geográfico: Brasil
- Moeda: BRL
- Custos indiretos: 3 %
- Despesas gerais: 13 %
- Lucro: 6 %
- IVA: 17 %

## A Preparação do terreno

### AS Redes de drenagem horizontais

#### ASA Caixas

**ASA011** Un Caixa de concreto simples "in loco".
Caixa no extremo inferior do tubo de queda enterrada, de concreto simples "in loco" C30 classe de agressividade ambiental III e tipo de ambiente industrial, brita 1, consistência S50, de dimensões interiores 50x50x50 cm, sobre lastro de concreto simples de 15 cm de espessura, formação de caimento mínimo de 1,00% para a drenagem de águas residuais e 0,50% para a drenagem de águas pluviais, com o mesmo tipo de concreto, com curva de PVC de 45° colocada em cubo de concreto, para evitar o golpe de descida no caimento da base, fechada superiormente com tampa pré-fabricada de concreto armado com fecho hermético à passagem dos odores mefíticos; escavação prévia com meios manuais e posterior enchimento do tardoz com material granular. Inclusive molde reutilizável de chapa metálica amortizável em 20 utilizações.
Inclui: Marcação. Escavação com meios manuais. Eliminação das terras soltas do fundo da escavação. Concretagem e compactação do concreto na execução da base. Colocação do molde reutilizável. Concretagem e compactação do concreto na execução da caixa. Remoção do molde. Ligação dos coletores à caixa. Enchimento de concreto para formação de caimentos. Colocação da curva de PVC no cubo de concreto. Colocação da tampa e dos acessórios. Enchimento do tardoz. Verificação do seu correto funcionamento.
Critério de medição de projeto: Número de unidades previstas, segundo documentação gráfica de Projeto.
Critério de quantitativos de obra: Medir-se-á o número de unidades realmente executadas segundo especificações de Projeto.

| Código | Un | Descrição | Rendimento | Preço | Importância |
|---|---|---|---|---|---|
| mt10hmf060sza | m³ | Concreto simples C30 classe de agressividade ambiental III e tipo de ambiente industrial, brita 1, consistência S50, dosado em central, segundo ABNT NBR 8953. (material) | 0.27 | 371.35 | 100.265 |
| mt11ppl030a | Un | Curva 87°30' de PVC liso, D=125 mm. (material) | 1 | 24.32 | 24.320 |
| mt08epr030b | Un | Molde reutilizável para execução de caixas de seção quadrada de 50x50x50 cm, de chapa metálica, inclusive acessórios de montagem. (material) | 0.05 | 577.98 | 28.899 |
| mt11arf010a | Un | Tampa de concreto armado pré-fabricada, 50x50x5 cm. (material) | 1 | 29.64 | 29.640 |
| mt01arr010a | t | Brita de pedreira, de 19 a 25 mm de diâmetro. (material) | 0.419 | 32.39 | 13.571 |
| mo020 | h | Pedreiro. (mão de obra) | 1.119 | 32.24 | 36.077 |
| mo113 | h | Auxiliar de serviços gerais. (mão de obra) | 1.619 | 27.81 | 45.024 |
| % | % | Custos diretos complementares | 2 % | 277.796 | 5.556 |
|  |  | Custos diretos |  |  | 283.352 |

Resíduos:
- colocação: mt10hmf060sza; fator de resíduo 0.00112856
- colocação: mt11ppl030a Curva 87°30' de PVC liso, D=125 mm; fator de resíduo 0.0273071
- colocação: mt08epr030b; fator de resíduo 1
- colocação: mt01arr010a Brita de pedreira, de 19 a 25 mm de diâmetro; fator de resíduo 0.00686426
- escavação: ruo170504 Solos e rochas que não contêm substâncias perigosas. (componente de resíduo); rendimento 840.32 kg; Código LER 17 05 04; Massa do elemento 1 kg; Volume 0.000625 m3

## Recursos

**mt10hmf060sza** m³ Concreto simples C30 classe de agressividade ambiental III e tipo de ambiente industrial
Dados técnicos: Custo energético 2304.000 MJ; Emissão de CO2 264.000 kg; Código LER 17 01 01; Massa do elemento 2400 kg; Volume 1.6 m3

**mt11ppl030a** Un Curva 87°30' de PVC liso, D=125 mm
Dados técnicos: Custo energético 67.835 MJ; Emissão de CO2 3.397 kg; Código LER 17 02 03; Massa do elemento 0.7 kg; Volume 0.001167 m3
Resíduos:
- embalagem: re150101 Embalagens de papel e cartão. (componente de resíduo); rendimento 0.035 kg; Código LER 15 01 01; Massa do elemento 1 kg; Volume 0.001333 m3

**mt08epr030b** Un Molde reutilizável para execução de caixas de seção quadrada de 50x50x50 cm
Dados técnicos: Custo energético 393.200 MJ; Emissão de CO2 20.400 kg; Código LER 17 04 05; Massa do elemento 40 kg; Volume 0.019048 m3

**mt01arr010a** t Brita de pedreira, de 19 a 25 mm de diâmetro
Dados técnicos: Custo energético 75.000 MJ; Emissão de CO2 4.000 kg; Código LER 01 04 08; Massa do elemento 1000 kg; Volume 0.666667 m3
